# Piso drenante para relleno de alcorque

- Propiedad del archivo: CYPE INGENIEROS, S.A.
- Formato: FIEBDC-3/2002
- Ámbito geográfico: Ecuador
- Divisa: USD
- Costes indirectos: 3.00 %
- Gastos generales: 13.00 %
- Beneficio industrial: 6.00 %
- IVA: 12.00 %

## M Firmes y pisos urbanos

### MP Pisos urbanos

#### MPD Drenantes

**MPD020** m² Piso drenante para relleno de alcorque.
Piso drenante para relleno de alcorque, para uso peatonal, de 40 mm de espesor, realizado en sitio con mortero a base de resinas y agregados de colores seleccionados con granulometría 7/10 mm, con una resistencia a flexotracción de 2,3 N/mm², una resistencia a compresión de 4,5 N/mm², una capacidad drenante de 800 l/(m²·min), sobre capa de 30 mm de material granular. Incluso sistema de protección contráctil realizado con elastómero en el entorno del tronco del árbol, para asimilar el normal crecimiento del mismo. Totalmente terminado.
Incluye: Ejecución de la base. Ejecución del piso.
Criterio de medición de proyecto: Superficie medida según documentación gráfica de Proyecto.
Criterio de medición de obra: Se medirá la superficie realmente ejecutada según especificaciones de Proyecto.

| Código | Ud | Descripción | Rendimiento | Precio | Importe |
|---|---|---|---|---|---|
| mt01arr010a | t | Grava de cantera, de 19 a 25 mm de diámetro. (material) | 0.063 | 15.51 | 0.98 |
| mt47pcd010i | m² | Piso drenante para relleno de alcorque, para uso peatonal, de 40 mm de espesor, realizado en sitio con mortero a base de resinas y agregados de colores seleccionados con granulometría 7/10 mm, con una resistencia a flexotracción de 2,3 N/mm², una resistencia a compresión de 4,5 N/mm², una capacidad drenante de 800 l/(m²·min). Incluso sistema de protección contráctil realizado con elastómero en el entorno del tronco del árbol, para asimilar el normal crecimiento del mismo. (material) | 1.000 | 182.44 | 182.44 |
| mo041 | h | Albañil de obra civil. (mano de obra) | 0.740 | 9.79 | 7.24 |
| mo087 | h | Ayudante de albañil de obra civil. (mano de obra) | 1.603 | 6.28 | 10.07 |
| % | % | Herramienta menor | 2 % | 200.73 | 4.01 |
|  |  | Costes directos |  |  | 204.74 |
