# Cocina a leña

- Propiedad del archivo: CYPE Ingenieros S.A.
- Formato: FIEBDC-3/2016
- Programa: Generador de precios de la construcción. CYPE Ingenieros, S.A.
- Fecha: 26/06/2024
- Ámbito geográfico: Ecuador
- Divisa: USD
- Costes indirectos: 3 %
- Gastos generales: 13 %
- Beneficio industrial: 6 %
- IVA: 12 %

## I Instalaciones

### IC Calefacción, refrigeración, climatización y A.C.S.

#### ICH Chimeneas, hogares, cocinas, cassettes insertables y estufas

**ICH050** Ud Cocina a leña.
Cocina a leña con producción de agua caliente, potencia térmica nominal total 15,2 kW (potencia térmica al aire 6,1 kW y potencia térmica al agua 9,1 kW), rendimiento 81,6%, volumen de calefacción, calculado con un requisito de 40 W/m³, 380 m³, revestimiento de acero color marfil, ventilación por convección natural, con posibilidad de alimentación de un sistema de calefacción por radiadores o por suelo radiante o de producción de A.C.S., compuesta de hogar de fundición, cristal cerámico resistente a los 800°C, cajón de cenizas, aire primario y aire secundario regulables manualmente, sacude-parrilla de accionamiento exterior, placa de fundición para cocinar con anillas extraíbles, horno para cocinar de acero inoxidable con parrilla cromada, sistema de circulación de agua caliente con bomba y vaso de expansión y cristal de seguridad para niños. Incluso accesorios de conexión al ducto de evacuación de los productos de la combustión, sin incluir este ducto. Totalmente montada y conexionada.
Incluye: Replanteo de la cocina. Presentación de los elementos. Montaje de la cocina y sus accesorios. Conexión al ducto de evacuación.
Criterio de medición de proyecto: Número de unidades previstas, según documentación gráfica de Proyecto.
Criterio de medición de obra: Se medirá el número de unidades realmente ejecutadas según especificaciones de Proyecto.

| Código | Ud | Descripción | Rendimiento | Precio | Importe |
|---|---|---|---|---|---|
| mt38arc060df | Ud | Cocina a leña con producción de agua caliente, potencia térmica nominal total 15,2 kW (potencia térmica al aire 6,1 kW y potencia térmica al agua 9,1 kW), rendimiento 81,6%, volumen de calefacción, calculado con un requisito de 40 W/m³, 380 m³, revestimiento de acero color marfil, ventilación por convección natural, con posibilidad de alimentación de un sistema de calefacción por radiadores o por suelo radiante o de producción de A.C.S., compuesta de hogar de fundición, cristal cerámico resistente a los 800°C, cajón de cenizas, aire primario y aire secundario regulables manualmente, sacude-parrilla de accionamiento exterior, placa de fundición para cocinar con anillas extraíbles, horno para cocinar de acero inoxidable con parrilla cromada, sistema de circulación de agua caliente con bomba y vaso de expansión y cristal de seguridad para niños. (material) | 1 | 3086.59 | 3086.590 |
| mt38arc600c | Ud | Puesta en marcha y formación en el manejo de cocina a leña. (material) | 1 | 84.42 | 84.420 |
| mo004 | h | Técnico calefactor. (mano de obra) | 1.204 | 10.62 | 12.786 |
| mo103 | h | Ayudante calefactor. (mano de obra) | 1.204 | 6.62 | 7.970 |
| % | % | Herramienta menor | 2 % | 3191.766 | 63.835 |
|  |  | Costes directos |  |  | 3255.601 |
