# Carrusel

- Propiedad del archivo: CYPE INGENIEROS, S.A.
- Formato: FIEBDC-3/2002
- Ámbito geográfico: Ecuador
- Divisa: USD
- Costes indirectos: 3.00 %
- Gastos generales: 13.00 %
- Beneficio industrial: 6.00 %
- IVA: 12.00 %

## T Equipamiento urbano

### TJ Áreas de juegos infantiles

#### TJJ Juegos infantiles

**TJJ070** Ud Carrusel.
Carrusel de acero galvanizado en caliente formado por mástil y plataforma giratoria de 2,50 m de diámetro, para niños de 5 a 12 años, con zona de seguridad de 36,00 m² y 0,60 m de altura libre de caída. Colocación en obra: con tacos químicos, sobre una base de hormigón.
Incluye: Replanteo. Excavación. Vaciado de la base de apoyo. Fijación del juego infantil.
Criterio de medición de proyecto: Número de unidades previstas, según documentación gráfica de Proyecto.
Criterio de medición de obra: Se medirá el número de unidades realmente ejecutadas según especificaciones de Proyecto.

| Código | Ud | Descripción | Rendimiento | Precio | Importe |
|---|---|---|---|---|---|
| mt10hmf050adf | m³ | Hormigón simple f'c=210 kg/cm² (21 MPa), clase de exposición F0 S0 P0 C0, tamaño máximo del agregado 19 mm, consistencia plástica, premezclado en planta, según NEC-11 y ACI 318. (material) | 1.250 | 90.91 | 113.64 |
| mt50spl105b | Ud | Fijación compuesta por taco químico, arandela y tornillo de acero. (material) | 6.000 | 6.94 | 41.64 |
| mt52jig070p | Ud | Carrusel de acero galvanizado en caliente formado por mástil y plataforma giratoria, de 2,50 m de diámetro, con caja de rodamientos integrada en el interior de la estructura y asientos de polietileno, para niños de 5 a 12 años, con zona de seguridad de 36,00 m² y 0,60 m de altura libre de caída, con elementos de fijación. Y. (material) | 1.000 | 2576.17 | 2576.17 |
| op00tal010 |  | Taladro. | 1.000 | 0.00 | 0.00 |
| op00ato010 |  | Atornillador. | 1.000 | 0.00 | 0.00 |
| mo041 | h | Albañil de obra civil. (mano de obra) | 4.933 | 11.11 | 54.81 |
| mo087 | h | Ayudante de albañil de obra civil. (mano de obra) | 4.933 | 7.12 | 35.12 |
| % | % | Herramienta menor | 2 % | 2821.38 | 56.43 |
|  |  | Costes directos |  |  | 2877.81 |
