# Revestimiento de piso deportivo, sistema Maxfloor Sport "DRIZORO"

- Propiedad del archivo: CYPE Ingenieros S.A.
- Formato: FIEBDC-3/2016
- Programa: Generador de precios de la construcción. CYPE Ingenieros, S.A.
- Fecha: 26/06/2024
- Ámbito geográfico: Ecuador
- Divisa: USD
- Costes indirectos: 3 %
- Gastos generales: 13 %
- Beneficio industrial: 6 %
- IVA: 12 %

## M Firmes y pisos urbanos

### MD Pisos deportivos

#### MDR De resinas sintéticas

**MDR030** m² Revestimiento de piso deportivo, sistema Maxfloor Sport "DRIZORO".
Revestimiento de piso deportivo, apto para vías ciclistas, en exteriores, sistema Maxfloor Sport "DRIZORO", sobre superficie soporte de hormigón, mediante la aplicación sucesiva de: capa base con mortero monocomponente de naturaleza sintético mineral, con agregado de 1 mm de tamaño máximo, Maxfloor Sport-PA 10, color verde y una capa de sellado con revestimiento a base de resinas sintéticas en dispersión acuosa, pigmentos y cargas minerales, Maxfloor Sport-FB, color verde.
Criterio de valoración económica: El precio incluye la resolución de encuentros y puntos singulares, pero no incluye la superficie soporte, la ejecución y el sellado de las juntas ni el marcado y ejecución de las líneas de juego.
Incluye: Limpieza de la superficie soporte. Replanteo de las juntas y paños de trabajo. Aplicación de la capa base. Aplicación de la capa de sellado. Limpieza final del piso.
Criterio de medición de proyecto: Superficie medida en proyección horizontal, según documentación gráfica de Proyecto.
Criterio de medición de obra: Se medirá, en proyección horizontal, la superficie realmente ejecutada según especificaciones de Proyecto.

| Código | Ud | Descripción | Rendimiento | Precio | Importe |
|---|---|---|---|---|---|
| mt47add150j | kg | Mortero monocomponente de naturaleza sintético mineral, con agregado de 1 mm de tamaño máximo, Maxfloor Sport-PA 10, color verde. (material) | 1.75 | 4.51 | 7.893 |
| mt47add160d | kg | Revestimiento a base de resinas sintéticas en dispersión acuosa, pigmentos y cargas minerales, Maxfloor Sport-FB, color verde. (material) | 0.275 | 9.71 | 2.670 |
| mo020 | h | Albañil. (mano de obra) | 0.308 | 10.34 | 3.185 |
| mo113 | h | Peón de albañil. (mano de obra) | 0.308 | 6.38 | 1.965 |
| % | % | Herramienta menor | 2 % | 15.713 | 0.314 |
|  |  | Costes directos |  |  | 16.027 |

Residuos:
- colocación: mt47add150j; factor de residuo 0.054811
- colocación: mt47add160d; factor de residuo 0.03

## Recursos

**mt47add150j** kg Mortero monocomponente de naturaleza sintético mineral
Datos técnicos: Coste energético 15.053 MJ; Emisión de CO2 0.575 kg; Código LER 17 09 04; Masa del elemento 1 kg; Volumen 0.000667 m3
Residuos:
- embalaje: re170203 Plástico. (componente de residuo); rendimiento 0.003 kg; Código LER 17 02 03; Masa del elemento 1 kg; Volumen 0.001667 m3

**mt47add160d** kg Revestimiento a base de resinas sintéticas en dispersión acuosa
Datos técnicos: Coste energético 75.527 MJ; Emisión de CO2 2.872 kg; Código LER 17 09 04; Masa del elemento 1 kg; Volumen 0.000667 m3
Residuos:
- embalaje: re170203 Plástico; rendimiento 0.003 kg
