# Grifería temporizada para urinario

- Propiedad del archivo: CYPE INGENIEROS, S.A.
- Formato: FIEBDC-3/2002
- Ámbito geográfico: Ecuador
- Divisa: USD
- Costes indirectos: 3.00 %
- Gastos generales: 13.00 %
- Beneficio industrial: 6.00 %
- IVA: 12.00 %

## S Señalización y equipamiento

### SG Griferías

#### SGU Para urinarios

**SGU010** Ud Grifería temporizada para urinario.
Grifería temporizada, instalación vista formada por fluxor mural para urinario, serie Presto XT-U Vertical, modelo 26700 "PRESTO IBÉRICA", con tiempo de flujo de 5 segundos, limitador de caudal a 14 l/min, acabado cromado, para colocación en superficie. Incluso elementos de conexión.
Incluye: Replanteo. Colocación. Conexionado. Comprobación de su correcto funcionamiento.
Criterio de medición de proyecto: Número de unidades previstas, según documentación gráfica de Proyecto.
Criterio de medición de obra: Se medirá el número de unidades realmente colocadas según especificaciones de Proyecto.

| Código | Ud | Descripción | Rendimiento | Precio | Importe |
|---|---|---|---|---|---|
| mt31gmp300Dv | Ud | Fluxor mural para urinario, serie Presto XT-U Vertical, modelo 26700 "PRESTO IBÉRICA", con tiempo de flujo de 5 segundos, limitador de caudal a 14 l/min, acabado cromado, para colocación en superficie; incluso elementos de conexión. (material) | 1.000 | 114.39 | 114.39 |
| mt37www010 | Ud | Material auxiliar para instalaciones de plomería. (material) | 1.000 | 2.01 | 2.01 |
| mo008 | h | Plomero. (mano de obra) | 0.224 | 10.62 | 2.38 |
| % | % | Herramienta menor | 2 % | 118.78 | 2.38 |
|  |  | Costes directos |  |  | 121.16 |
