# Aislamiento termoacústico interior de ductos metálicos

- Propiedad del archivo: CYPE INGENIEROS, S.A.
- Formato: FIEBDC-3/2002
- Ámbito geográfico: Ecuador
- Divisa: USD
- Costes indirectos: 3.00 %
- Gastos generales: 13.00 %
- Beneficio industrial: 6.00 %
- IVA: 12.00 %

## N Aislamientos e impermeabilizaciones

### NA Aislamientos térmicos

#### NAC Ductos metálicos

**NAC015** m² Aislamiento termoacústico interior de ductos metálicos.
Aislamiento termoacústico interior para ducto metálico rectangular de climatización, realizado con lámina de espuma de polietileno reticulado de celdas cerradas, de 5 mm de espesor, resistencia térmica 0,128 m²K/W, conductividad térmica 0,039 W/(mK), fijado con adhesivo.
Incluye: Limpieza y preparación de la superficie soporte. Corte del aislamiento. Colocación del aislamiento. Fijación del aislamiento.
Criterio de medición de proyecto: Superficie medida según documentación gráfica de Proyecto.
Criterio de medición de obra: Se medirá la superficie realmente ejecutada según especificaciones de Proyecto.

| Código | Ud | Descripción | Rendimiento | Precio | Importe |
|---|---|---|---|---|---|
| mt42con100a | m² | Lámina de espuma de polietileno reticulado de celdas cerradas, de 5 mm de espesor, resistencia térmica 0,128 m²K/W, conductividad térmica 0,039 W/(mK), para el aislamiento de ductos de aire en climatización, Euroclase Bs1 d0 de reacción al fuego, con adhesivo de fijación. (material) | 1.100 | 2.81 | 3.09 |
| mo054 | h | Colocador de aislantes. (mano de obra) | 0.168 | 10.62 | 1.78 |
| mo101 | h | Ayudante colocador de aislantes. (mano de obra) | 0.168 | 6.62 | 1.11 |
| % | % | Herramienta menor | 2 % | 5.98 | 0.12 |
|  |  | Costes directos |  |  | 6.10 |
