# Base elástica geodrenante para césped sintético

- Propiedad del archivo: CYPE INGENIEROS, S.A.
- Formato: FIEBDC-3/2002
- Ámbito geográfico: Ecuador
- Divisa: USD
- Costes indirectos: 3.00 %
- Gastos generales: 13.00 %
- Beneficio industrial: 6.00 %
- IVA: 12.00 %

## U Urbanización interior del predio

### UD Pistas deportivas

#### UDB Pisos de césped sintético

**UDB020** m² Base elástica geodrenante para césped sintético.
Base elástica geodrenante, compuesta de geomembrana para drenaje, de 7 mm de espesor, formada por dos láminas geotextiles de filtración y alma drenante de monofilamentos de polipropileno extruido de alta resistencia, colocada sobre lámina impermeabilizante de polietileno, dispuesta directamente sobre la superficie base de arena gruesa.
Criterio de valoración económica: El precio no incluye la superficie base.
Incluye: Replanteo. Colocación de la capa separadora impermeable. Colocación de la capa drenante. Realización de entregas al sistema de recogida de aguas.
Criterio de medición de proyecto: Superficie medida según documentación gráfica de Proyecto.
Criterio de medición de obra: Se medirá la superficie realmente ejecutada según especificaciones de Proyecto.

| Código | Ud | Descripción | Rendimiento | Precio | Importe |
|---|---|---|---|---|---|
| mt15rev060a | m² | Lámina impermeabilizante de polietileno. (material) | 1.050 | 1.38 | 1.45 |
| mt15rev030a | m² | Geomembrana para drenaje, de 7 mm de espesor, formada por dos láminas geotextiles de filtración y alma drenante de monofilamentos de polipropileno extruido de alta resistencia, suministrada en rollos de 3,8 m de anchura y 70 m de longitud. (material) | 1.050 | 23.87 | 25.06 |
| mo041 | h | Albañil de obra civil. (mano de obra) | 0.019 | 10.34 | 0.20 |
| mo087 | h | Ayudante de albañil de obra civil. (mano de obra) | 0.019 | 6.62 | 0.13 |
| % | % | Herramienta menor | 2 % | 26.84 | 0.54 |
|  |  | Costes directos |  |  | 27.38 |
