# Calefón a gas, doméstico, de condensación, mural, para calefacción

- Propiedad del archivo: CYPE INGENIEROS, S.A.
- Formato: FIEBDC-3/2002
- Ámbito geográfico: Ecuador
- Divisa: USD
- Costes indirectos: 3.00 %
- Gastos generales: 13.00 %
- Beneficio industrial: 6.00 %
- IVA: 12.00 %

## I Instalaciones

### IC Calefacción, refrigeración, climatización y A.C.S.

#### ICG Calefones a gas

**ICG231** Ud Calefón a gas, doméstico, de condensación, mural, para calefacción.
Calefón mural a gas N, con recuperación de calor por condensación de los productos de la combustión, para calefacción con sistema de combustión FlameFit, para uso interior, cámara de combustión estanca, encendido electrónico, sin llama piloto, Thema MiConnect AS 30-CS/1-C (N-ES) "SAUNIER DUVAL", potencia en calefacción (50/30°C) de 4,4 a 32,8 kW, potencia en calefacción (80/60°C) de 3,9 a 29,8 kW, rendimiento en calefacción (50/30°C) 107,2%, rendimiento en calefacción (80/60°C) 97%, eficiencia energética clase A, de 740x418x344 mm, con centralita de control modulante MiSet (SRT 380), vía cable, con pantalla táctil, programación de la producción de A.C.S. y de la calefacción, regulación de la temperatura de impulsión por curva de calefacción y sonda de temperatura exterior y control desde smartphone o tablet mediante aplicación para IOS (iPhone e iPad) y Android, placa de conexiones del calefón y ducto para evacuación de humos. Totalmente montada, conexionada y probada.
Incluye: Replanteo. Presentación de los elementos. Montaje del calefón y sus accesorios. Conexionado con las redes de conducción de agua, de gas, de salubridad y eléctrica, y con el ducto de evacuación de los productos de la combustión. Puesta en marcha.
Criterio de medición de proyecto: Número de unidades previstas, según documentación gráfica de Proyecto.
Criterio de medición de obra: Se medirá el número de unidades realmente ejecutadas según especificaciones de Proyecto.

| Código | Ud | Descripción | Rendimiento | Precio | Importe |
|---|---|---|---|---|---|
| mt38cmd126a | Ud | Calefón mural a gas N, con recuperación de calor por condensación de los productos de la combustión, para calefacción con sistema de combustión FlameFit, para uso interior, cámara de combustión estanca, encendido electrónico, sin llama piloto, Thema MiConnect AS 30-CS/1-C (N-ES) "SAUNIER DUVAL", potencia en calefacción (50/30°C) de 4,4 a 32,8 kW, potencia en calefacción (80/60°C) de 3,9 a 29,8 kW, rendimiento en calefacción (50/30°C) 107,2%, rendimiento en calefacción (80/60°C) 97%, eficiencia energética clase A, de 740x418x344 mm, con centralita de control modulante MiSet (SRT 380), vía cable, con pantalla táctil, programación de la producción de A.C.S. y de la calefacción, regulación de la temperatura de impulsión por curva de calefacción y sonda de temperatura exterior y control desde smartphone o tablet mediante aplicación para IOS (iPhone y iPad) y Android, placa de conexiones del calefón y ducto para evacuación de humos. (material) | 1.000 | 4354.63 | 4354.63 |
| mt38www010 | Ud | Material auxiliar para instalaciones de calefacción. (material) | 1.000 | 2.36 | 2.36 |
| mo004 | h | Técnico calefactor. (mano de obra) | 3.663 | 10.62 | 38.90 |
| mo103 | h | Ayudante calefactor. (mano de obra) | 3.663 | 6.62 | 24.25 |
| % | % | Herramienta menor | 2 % | 4420.14 | 88.40 |
|  |  | Costes directos |  |  | 4508.54 |
