# Ducto geotérmico intercambiador de calor aire-tierra de polipropileno, modelo GEO "ALDER", de 200 mm de diámetro, enterrado, para acoplar a un sistema de ventilación

- Propiedad del archivo: CYPE INGENIEROS, S.A.
- Formato: FIEBDC-3/2002
- Ámbito geográfico: Ecuador
- Costes indirectos: 3.00 %
- Gastos generales: 13.00 %
- Beneficio industrial: 6.00 %
- IVA: 16.00 %

## I Instalaciones

### IS Salubridad

#### ISV Ductos de admisión y extracción para ventilación

**ISV500** m Ducto geotérmico intercambiador de calor aire-tierra de polipropileno, modelo GEO "ALDER", de 200 mm de diámetro, enterrado, para acoplar a un sistema de ventilación.
Incluye: Replanteo y trazado del ducto. Eliminación de las tierras sueltas del fondo de la excavación. Vertido de la arena en el fondo de la zanja. Presentación de tubos, accesorios y piezas especiales. Montaje del conjunto. Ejecución del relleno envolvente.

| Código | Ud | Descripción | Rendimiento | Precio | Importe |
|---|---|---|---|---|---|
| mt01ara010 | m³ | Arena de 0 a 5 mm de diámetro. (material) | 0.149 | 11.19 | 1.67 |
| mt20cia010v | m | Tubo de polipropileno, modelo GEO "ALDER", de 200 mm de diámetro, color azul, interior con tratamiento bactericida, extremo abocardado y junta elástica, con el precio incrementado el 40% en concepto de accesorios y piezas especiales. (material) | 1.000 | 100.21 | 100.21 |
| mo006 | h | Plomero. (mano de obra) | 0.277 | 4.11 | 1.14 |
| mo098 | h | Ayudante plomero. (mano de obra) | 0.138 | 2.80 | 0.39 |
| % | % | Costes directos complementarios | 2 % | 103.41 | 2.07 |
|  |  | Costes directos |  |  | 105.48 |
