# Tratamiento superficial de protección anticorrosiva para elementos de acero mediante imprimación anticorrosiva a base de resina epoxi y fosfato de zinc

- Propiedad del archivo: CYPE INGENIEROS, S.A.
- Formato: FIEBDC-3/2002
- Ámbito geográfico: Ecuador
- Costes indirectos: 3.00 %
- Gastos generales: 13.00 %
- Beneficio industrial: 6.00 %
- IVA: 12.00 %

## R Revestimientos

### RL Tratamientos superficiales de protección

#### RLC Anticorrosión

**RLC010** m² Tratamiento superficial de protección anticorrosiva para elementos de acero mediante imprimación anticorrosiva a base de resina epoxi y fosfato de zinc, aplicada en dos manos (100 µ), y espolvoreado con sílice.
Formación de capa de protección contra la oxidación en elementos de acero, mediante imprimación anticorrosiva a base de resina epoxi y fosfato de zinc, aplicada con brocha, rodillo de pelo corto o pistola, en dos manos, hasta alcanzar un espesor total de 100 µ. Incluso parte proporcional de limpieza de la superficie soporte y espolvoreado con sílice sobre la última mano fresca, para mejorar la adherencia con el revestimiento posterior de mortero o ladrillo cerámico (no incluido en este precio).
Incluye: Limpieza del soporte. Aplicación del producto. Espolvoreado con sílice.
Criterio de medición de proyecto: Superficie medida según documentación gráfica de Proyecto, con el mismo criterio que el soporte base.
Criterio de medición de obra: Se medirá la superficie realmente ejecutada según especificaciones de Proyecto, con el mismo criterio que el soporte base.

| Código | Ud | Descripción | Rendimiento | Precio | Importe |
|---|---|---|---|---|---|
| mt27ttm030 | kg | Imprimación anticorrosiva a base de resina epoxi y fosfato de zinc. (material) | 0.300 | 20.48 | 6.14 |
| mt01arp070 | t | Polvo de cuarzo de color gris. (material) | 0.001 | 494.61 | 0.49 |
| mo038 | h | Pintor. (mano de obra) | 0.557 | 3.74 | 2.08 |
| mo076 | h | Ayudante pintor. (mano de obra) | 0.334 | 2.36 | 0.79 |
| % | % | Herramienta menor | 2 % | 9.50 | 0.19 |
|  |  | Costes directos |  |  | 9.69 |
