# Colocación y fijación de premarco de madera de pino

- Propiedad del archivo: CYPE INGENIEROS, S.A.
- Formato: FIEBDC-3/2002
- Ámbito geográfico: Ecuador
- Costes indirectos: 3.00 %
- Gastos generales: 13.00 %
- Beneficio industrial: 6.00 %
- IVA: 12.00 %

## H Remates y ayudas

### HY Ayudas

#### HYR Recibidos

**HYR036** Ud Colocación y fijación de premarco de madera de pino, simultáneas a la ejecución del tabique y sin el piso colocado, mediante recibido al entramado autoportante con tornillería, para fijar posteriormente, sobre él, el marco de la carpintería exterior de hasta 2 m² de superficie.
Colocación y fijación de premarco de madera de pino, simultáneas a la ejecución del tabique y sin el piso colocado, mediante recibido al entramado autoportante con tornillería, para fijar posteriormente, sobre él, el marco de la carpintería exterior de hasta 2 m² de superficie. Incluso parte proporcional de replanteo, nivelación y aplomado.
Incluye: Replanteo. Nivelación y aplomado. Fijación definitiva del premarco.
Criterio de medición de proyecto: Número de unidades previstas, según documentación gráfica de Proyecto.
Criterio de medición de obra: Se medirá el número de unidades realmente ejecutadas según especificaciones de Proyecto.

| Código | Ud | Descripción | Rendimiento | Precio | Importe |
|---|---|---|---|---|---|
| op00ato010 |  | Atornillador. | 1.000 | 0.00 | 0.00 |
| mo020 | h | Albañil. (mano de obra) | 0.311 | 3.28 | 1.02 |
| mo113 | h | Peón de albañil. (mano de obra) | 0.311 | 1.99 | 0.62 |
| % | % | Costes directos complementarios | 2 % | 1.64 | 0.03 |
|  |  | Costes directos |  |  | 1.67 |
