# Codo horizontal 30°, para ducto oblongo de acero galvanizado, de 360x80 mm

- Propiedad del archivo: CYPE INGENIEROS, S.A.
- Formato: FIEBDC-3/2002
- Ámbito geográfico: Ecuador
- Costes indirectos: 3.00 %
- Gastos generales: 13.00 %
- Beneficio industrial: 6.00 %
- IVA: 16.00 %

## I Instalaciones

### IS Salubridad

#### ISG Ventilación mecánica para garajes

**ISG029** Ud Codo horizontal 30°, para ducto oblongo de acero galvanizado, de 360x80 mm.
Incluye: Colocación y fijación de las piezas especiales prefabricadas a la red de ductos.

| Código | Ud | Descripción | Rendimiento | Precio | Importe |
|---|---|---|---|---|---|
| mt42coa118aaa | Ud | Codo horizontal 30°, para ducto oblongo de acero galvanizado, de 360x80 mm. (material) | 1.000 | 223.33 | 223.33 |
| mo011 | h | Colocador de ductos metálicos. (mano de obra) | 0.126 | 4.11 | 0.52 |
| mo079 | h | Ayudante colocador de ductos metálicos. (mano de obra) | 0.126 | 2.80 | 0.35 |
| % | % | Costes directos complementarios | 2 % | 224.20 | 4.48 |
|  |  | Costes directos |  |  | 228.68 |
