# Fresado mecánico de los bordes en soporte base de hormigón

- Propiedad del archivo: CYPE INGENIEROS, S.A.
- Formato: FIEBDC-3/2002
- Ámbito geográfico: Ecuador
- Costes indirectos: 3.00 %
- Gastos generales: 13.00 %
- Beneficio industrial: 6.00 %
- IVA: 12.00 %

## R Revestimientos

### RY Preparación y reparación de superficies

#### RYA Preparación de soporte base para revestir

**RYA040** m² Fresado mecánico de los bordes en soporte base de hormigón, alcanzando una profundidad de hasta 30 mm, eliminando las partes débiles, para proceder posteriormente a la aplicación de un revestimiento (no incluido en este precio).
Preparación de soporte base de hormigón mediante fresado mecánico de sus bordes, alcanzando una profundidad de hasta 30 mm, eliminando las partes débiles, para proceder posteriormente a la aplicación de un revestimiento (no incluido en este precio). Incluso limpieza y recogida del polvo y de los restos generados, acopio, retirada y carga sobre camión o contenedor.
Incluye: Fresado mecánico de los bordes. Limpieza de la superficie soporte. Retirada y acopio de los restos generados. Carga de los restos generados sobre camión o contenedor.
Criterio de medición de proyecto: Superficie medida según documentación gráfica de Proyecto.
Criterio de medición de obra: Se medirá la superficie realmente ejecutada según especificaciones de Proyecto.

| Código | Ud | Descripción | Rendimiento | Precio | Importe |
|---|---|---|---|---|---|
| op00fre010 |  | Fresadora. | 1.000 | 0.00 | 0.00 |
| mo110 | h | Peón especializado. (mano de obra) | 0.262 | 3.45 | 0.90 |
| % | % | Costes directos complementarios | 2 % | 0.90 | 0.02 |
|  |  | Costes directos |  |  | 0.92 |
