# Piso con piezas irregulares de pizarra, de entre 3 y 4 cm de espesor, recibido y rejuntado con mortero bastardo de cemento CEM II/A-P 32,5 R, cal y arena, M-5

- Propiedad del archivo: CYPE INGENIEROS, S.A.
- Formato: FIEBDC-3/2002
- Ámbito geográfico: Ecuador
- Divisa: USD
- Costes indirectos: 3.00 %
- Gastos generales: 13.00 %
- Beneficio industrial: 6.00 %
- IVA: 12.00 %

## M Firmes y pisos urbanos

### MP Pisos urbanos

#### MPP De piedra natural

**MPP040** m² Piso con piezas irregulares de pizarra, de entre 3 y 4 cm de espesor, recibido y rejuntado con mortero bastardo de cemento CEM II/A-P 32,5 R, cal y arena, M-5.
Suministro y colocación de piso con piezas irregulares de pizarra, de entre 3 y 4 cm de espesor, acabado natural, recibido con mortero bastardo de cemento CEM II/A-P 32,5 R, cal y arena, M-5 y rejuntado con el mismo material. Incluso parte proporcional de preparación previa de las piedras, cortes, remates de cantos, realización de encuentros con otros materiales, juntas y limpieza final.
Incluye: Preparación de la superficie soporte. Preparación de las piezas. Colocación de las piezas. Rejuntado. Limpieza.
Criterio de medición de proyecto: Superficie medida en proyección horizontal, según documentación gráfica de Proyecto.
Criterio de medición de obra: Se medirá, en proyección horizontal, la superficie realmente ejecutada según especificaciones de Proyecto.

| Código | Ud | Descripción | Rendimiento | Precio | Importe |
|---|---|---|---|---|---|
| mt19cir010c | m² | Piezas irregulares de pizarra, de entre 3 y 4 cm de espesor, acabado natural. (material) | 1.050 | 45.16 | 47.42 |
| mt09mor020b | m³ | Mortero bastardo de cemento CEM II/A-P 32,5 R, cal y arena, tipo M-5, confeccionado en obra con 250 kg/m³ de cemento y una proporción en volumen 1:1:7. (material) | 0.030 | 149.25 | 4.48 |
| mt08aaa010a | m³ | Agua. (material) | 0.020 | 1.59 | 0.03 |
| op00sie030 |  | Sierra de disco de diamante, para mesa de trabajo, de corte húmedo. | 1.000 | 0.00 | 0.00 |
| op00tal010 |  | Taladro. | 1.000 | 0.00 | 0.00 |
| mo022 | h | Colocador de piedra natural. (mano de obra) | 0.593 | 4.97 | 2.95 |
| mo060 | h | Ayudante colocador de piedra natural. (mano de obra) | 0.593 | 3.14 | 1.86 |
| mo113 | h | Peón de albañil. (mano de obra) | 0.119 | 3.02 | 0.36 |
| % | % | Herramienta menor | 2 % | 57.10 | 1.14 |
|  |  | Costes directos |  |  | 58.24 |
