# Transporte, puesta en obra y retirada de bomba para rebajamiento del nivel freático

- Propiedad del archivo: CYPE Ingenieros S.A.
- Formato: FIEBDC-3/2016
- Programa: Generador de precios de la construcción. CYPE Ingenieros, S.A.
- Fecha: 26/06/2024
- Ámbito geográfico: Ecuador
- Divisa: USD
- Costes indirectos: 3 %
- Gastos generales: 13 %
- Beneficio industrial: 6 %
- IVA: 12 %

## A Adecuación del terreno

### AC Movimiento de tierras en obra civil

#### ACG Gestión del agua freática

**ACG010** Ud Transporte, puesta en obra y retirada de bomba para rebajamiento del nivel freático.
Transporte, puesta en obra y retirada de bomba para rebajamiento del nivel freático en trabajos de excavación.
Criterio de valoración económica: El precio incluye el desplazamiento a la obra del personal especializado.
Incluye: Transporte a la obra. Montaje de la bomba. Desmontaje de la bomba. Retirada de la obra.
Criterio de medición de proyecto: Número de unidades previstas, según documentación gráfica de Proyecto.
Criterio de medición de obra: Se medirá el número de unidades realmente ejecutadas según especificaciones de Proyecto.

| Código | Ud | Descripción | Rendimiento | Precio | Importe |
|---|---|---|---|---|---|
| mq04cag010c | h | Camión con grúa de hasta 12 t. (maquinaria) | 0.33 | 70.9 | 23.397 |
| mo041 | h | Albañil de obra civil. (mano de obra) | 1.233 | 10.34 | 12.749 |
| mo087 | h | Ayudante de albañil de obra civil. (mano de obra) | 2.467 | 6.62 | 16.332 |
| % | % | Herramienta menor | 2 % | 52.478 | 1.050 |
|  |  | Costes directos |  |  | 53.528 |
