# Filtro biológico aeróbico, de polietileno de alta densidad (PEAD/HDPE), de 1000 litros, de 1160 mm de diámetro y 1350 mm de altura, para 8 usuarios (H.E.)

- Propiedad del archivo: CYPE INGENIEROS, S.A.
- Formato: FIEBDC-3/2002
- Ámbito geográfico: Ecuador
- Divisa: USD
- Costes indirectos: 3.00 %
- Gastos generales: 13.00 %
- Beneficio industrial: 6.00 %
- IVA: 12.00 %

**IUE040** Ud Filtro biológico aeróbico, de polietileno de alta densidad (PEAD/HDPE), de 1000 litros, de 1160 mm de diámetro y 1350 mm de altura, para 8 usuarios (H.E.).
Suministro e instalación de filtro biológico aeróbico, de polietileno de alta densidad (PEAD/HDPE), de 1000 litros, de 1160 mm de diámetro y 1350 mm de altura, para 8 usuarios (H.E.), con boca de entrada y boca de salida de 110 mm de diámetro.
Incluye: Replanteo. Colocación. Conexionado y comprobación de su correcto funcionamiento.
Criterio de medición de proyecto: Número de unidades previstas, según documentación gráfica de Proyecto.
Criterio de medición de obra: Se medirá el número de unidades realmente ejecutadas según especificaciones de Proyecto.

| Código | Ud | Descripción | Rendimiento | Precio | Importe |
|---|---|---|---|---|---|
| mt46fbp100a | Ud | Filtro biológico aeróbico, de polietileno de alta densidad (PEAD/HDPE), de 1000 litros, de 1160 mm de diámetro y 1350 mm de altura, para 8 usuarios (H.E.), con boca de entrada y boca de salida de 110 mm de diámetro, para tratamiento secundario de aguas residuales. (material) | 1.000 | 2208.72 | 2208.72 |
| mo008 | h | Plomero. (mano de obra) | 1.850 | 5.14 | 9.51 |
| mo107 | h | Ayudante plomero. (mano de obra) | 1.850 | 3.13 | 5.79 |
| % | % | Herramienta menor | 2 % | 2224.02 | 44.48 |
|  |  | Costes directos |  |  | 2268.50 |
