# Piso drenante para relleno de alcorque

- Propiedad del archivo: CYPE Ingenieros S.A.
- Formato: FIEBDC-3/2016
- Programa: Generador de precios de la construcción. CYPE Ingenieros, S.A.
- Fecha: 16/12/2023
- Ámbito geográfico: Ecuador
- Divisa: USD
- Costes indirectos: 3 %
- Gastos generales: 13 %
- Beneficio industrial: 6 %
- IVA: 12 %

## M Firmes y pisos urbanos

### MP Pisos urbanos

#### MPD Drenantes

**MPD020** m² Piso drenante para relleno de alcorque.
Piso drenante para relleno de alcorque, para uso peatonal, de 40 mm de espesor, realizado en sitio con mortero a base de resinas y agregados de colores seleccionados con granulometría 7/10 mm, con una resistencia a flexotracción de 2,3 N/mm², una resistencia a compresión de 4,5 N/mm², una capacidad drenante de 800 l/(m²·min), sobre capa de 30 mm de material granular. Incluso sistema de protección contráctil realizado con elastómero en el entorno del tronco del árbol, para asimilar el normal crecimiento del mismo. Totalmente terminado.
Incluye: Ejecución de la base. Ejecución del piso.
Criterio de medición de proyecto: Superficie medida según documentación gráfica de Proyecto.
Criterio de medición de obra: Se medirá la superficie realmente ejecutada según especificaciones de Proyecto.

| Código | Ud | Descripción | Rendimiento | Precio | Importe |
|---|---|---|---|---|---|
| mt01arr010a | t | Grava de cantera, de 19 a 25 mm de diámetro. (material) | 0.063 | 15.51 | 0.977 |
| mt47pcd010i | m² | Piso drenante para relleno de alcorque, para uso peatonal, de 40 mm de espesor, realizado en sitio con mortero a base de resinas y agregados de colores seleccionados con granulometría 7/10 mm, con una resistencia a flexotracción de 2,3 N/mm², una resistencia a compresión de 4,5 N/mm², una capacidad drenante de 800 l/(m²·min). Incluso sistema de protección contráctil realizado con elastómero en el entorno del tronco del árbol, para asimilar el normal crecimiento del mismo. (material) | 1 | 182.44 | 182.440 |
| mo041 | h | Albañil de obra civil. (mano de obra) | 0.74 | 9.79 | 7.245 |
| mo087 | h | Ayudante de albañil de obra civil. (mano de obra) | 1.603 | 6.28 | 10.067 |
| % | % | Herramienta menor | 2 % | 200.729 | 4.015 |
|  |  | Costes directos |  |  | 204.744 |

Residuos:
- colocación: mt01arr010a Grava de cantera, de 19 a 25 mm de diámetro; factor de residuo 0.00686426
- colocación: mt47pcd010i; factor de residuo 0.035

## Recursos

**mt01arr010a** t Grava de cantera, de 19 a 25 mm de diámetro
Datos técnicos: Coste energético 75.000 MJ; Emisión de CO2 4.000 kg; Código LER 01 04 08; Masa del elemento 1000 kg; Volumen 0.666667 m3

**mt47pcd010i** m² Piso drenante para relleno de alcorque
Datos técnicos: Coste energético 738.108 MJ; Emisión de CO2 28.046 kg; Código LER 17 09 04; Masa del elemento 50 kg; Volumen 0.033333 m3
