# Pilote barrenado sin entubación

- Propiedad del archivo: CYPE INGENIEROS, S.A.
- Formato: FIEBDC-3/2002
- Ámbito geográfico: Ecuador
- Divisa: USD
- Costes indirectos: 3.00 %
- Gastos generales: 13.00 %
- Beneficio industrial: 6.00 %
- IVA: 12.00 %

## C Cimentaciones

### CP Profundas

#### CPI Pilotes en sitio

**CPI070** m Pilote barrenado sin entubación.
Pilote de cimentación de hormigón armado de 35 cm de diámetro, para grupo de pilotes, de hasta 15 m de profundidad. Ejecutado por barrenado de tierras, en terreno de menos de 25 kg/cm² de resistencia, mediante sistema mecánico, sin entibación y posterior vaciado continuo del pilote. Realizado con hormigón f'c=210 kg/cm² (21 MPa), clase de exposición F0 S0 P0 C0, tamaño máximo del agregado 12,5 mm, consistencia fluida, premezclado en planta, y vaciado desde camión a través de tubo Tremie, y acero Grado 60 (fy=4200 kg/cm²), con una cuantía aproximada de 5,6 kg/m. Incluso alambre de atar y separadores.
Criterio de valoración económica: El precio incluye el transporte, la instalación, el montaje y el desmontaje del equipo mecánico, el figurado del acero (corte y doblado) en el taller de fabricación, en obra y el armado en el lugar definitivo de su colocación en obra.
Incluye: Replanteo y trazado de los ejes de los grupos de pilotes. Barrenado de tierras. Colocación de la armadura. Puesta en obra del hormigón. Limpieza y retirada de sobrantes.
Criterio de medición de proyecto: Longitud medida según documentación gráfica de Proyecto, incrementada en un metro por la formación del bulbo.
Criterio de medición de obra: Se medirá la longitud, tomada en el terreno antes de hormigonar, del pilote realmente ejecutado según especificaciones de Proyecto, desde la punta hasta la cara inferior del cabezal, sin incluir el exceso de hormigón consumido sobre el volumen teórico correspondiente al diámetro nominal del pilote.

| Código | Ud | Descripción | Rendimiento | Precio | Importe |
|---|---|---|---|---|---|
| mt07aco020k | Ud | Separador homologado para pilotes. (material) | 3.000 | 0.12 | 0.36 |
| mt07aco060d | kg | Acero en barras corrugadas, Grado 60 (fy=4200 kg/cm²), de varios diámetros, según NTE-INEN-2167 y ASTM A 706. (material) | 5.880 | 1.45 | 8.53 |
| mt08var050 | kg | Alambre galvanizado para atar, de 1,30 mm de diámetro. (material) | 0.039 | 1.83 | 0.07 |
| mt10haf050aba | m³ | Hormigón f'c=210 kg/cm² (21 MPa), clase de exposición F0 S0 P0 C0, tamaño máximo del agregado 12,5 mm, consistencia fluida, premezclado en planta, según NEC-11 y ACI 318. (material) | 0.110 | 103.67 | 11.40 |
| mq03pii107a | h | Equipo completo para perforación de pilote barrenado sin entubación. (maquinaria) | 0.125 | 277.07 | 34.63 |
| au00auh020 |  | Canaleta para vaciado del hormigón. | 1.000 | 0.00 | 0.00 |
| au00auh050 |  | Tubo Tremie. | 1.000 | 0.00 | 0.00 |
| mo043 | h | Fierrero. (mano de obra) | 0.044 | 10.75 | 0.47 |
| mo090 | h | Ayudante fierrero. (mano de obra) | 0.063 | 6.89 | 0.43 |
| mo045 | h | Maestro de estructura mayor, en el proceso de vaciado. (mano de obra) | 0.127 | 10.75 | 1.37 |
| mo092 | h | Ayudante estructurista, en el proceso de vaciado. (mano de obra) | 0.171 | 6.89 | 1.18 |
| % | % | Herramienta menor | 2 % | 58.44 | 1.17 |
|  |  | Costes directos |  |  | 59.61 |
