# Descabezado de micropilote fabricado en sitio, de 177,8 mm de diámetro, con martillo eléctrico y carga manual de escombros sobre camión o contenedor

- Propiedad del archivo: CYPE INGENIEROS, S.A.
- Formato: FIEBDC-3/2002
- Ámbito geográfico: Ecuador
- Costes indirectos: 3.00 %
- Gastos generales: 13.00 %
- Beneficio industrial: 6.00 %
- IVA: 12.00 %

## C Cimentaciones

### CP Profundas

#### CPM Micropilotes

**CPM011** m Descabezado de micropilote fabricado en sitio, de 177,8 mm de diámetro, con martillo eléctrico y carga manual de escombros sobre camión o contenedor.
Descabezado de micropilote fabricado en sitio, de 177,8 mm de diámetro, mediante picado del mortero de la cabeza del micropilote que no reúne las características mecánicas necesarias, con martillo eléctrico. Incluso parte proporcional de limpieza, acopio, retirada y carga manual de escombros sobre camión o contenedor.
Incluye: Descabezado. Retirada y acopio de escombros. Carga manual de escombros sobre camión o contenedor.
Criterio de medición de proyecto: Longitud medida según documentación gráfica de Proyecto.
Criterio de medición de obra: Se medirá la longitud realmente ejecutada según especificaciones de Proyecto.

| Código | Ud | Descripción | Rendimiento | Precio | Importe |
|---|---|---|---|---|---|
| mq05mai040 | h | Martillo eléctrico. (maquinaria) | 0.410 | 2.18 | 0.89 |
| mo110 | h | Peón especializado. (mano de obra) | 0.470 | 3.45 | 1.62 |
| mo111 | h | Peón de albañil. (mano de obra) | 0.294 | 3.38 | 0.99 |
| % | % | Costes directos complementarios | 2 % | 3.50 | 0.07 |
|  |  | Costes directos |  |  | 3.57 |
