# Sistema de encofrado para zapata corrida de cimentación

- Propiedad del archivo: CYPE INGENIEROS, S.A.
- Formato: FIEBDC-3/2002
- Ámbito geográfico: Ecuador
- Divisa: USD
- Costes indirectos: 3.00 %
- Gastos generales: 13.00 %
- Beneficio industrial: 6.00 %
- IVA: 12.00 %

## C Cimentaciones

### CS Superficiales

#### CSV Zapatas corridas

**CSV020** m² Sistema de encofrado para zapata corrida de cimentación.
Montaje de sistema de encofrado recuperable de madera, para zapata corrida de cimentación de sección rectangular, formado por tablones de madera, amortizables en 4 usos, y posterior desmontaje del sistema de encofrado. Incluso elementos de sustentación, fijación y acodalamientos necesarios para su estabilidad y líquido desencofrante, para evitar la adherencia del hormigón al encofrado.
Incluye: Limpieza y preparación del plano de apoyo. Replanteo. Aplicación del líquido desencofrante. Montaje del sistema de encofrado. Colocación de elementos de sustentación, fijación y acodalamiento. Aplomado y nivelación del encofrado. Humectación del encofrado. Desmontaje del sistema de encofrado. Limpieza y almacenamiento del encofrado.
Criterio de medición de proyecto: Superficie de encofrado en contacto con el hormigón, medida según documentación gráfica de Proyecto.
Criterio de medición de obra: Se medirá la superficie de encofrado en contacto con el hormigón realmente ejecutada según especificaciones de Proyecto.

| Código | Ud | Descripción | Rendimiento | Precio | Importe |
|---|---|---|---|---|---|
| mt08ema050b | m³ | Madera para encofrar, de 26 mm de espesor. (material) | 0.020 | 469.21 | 9.38 |
| mt08var050 | kg | Alambre galvanizado para atar, de 1,30 mm de diámetro. (material) | 0.100 | 1.83 | 0.18 |
| mt08var060 | kg | Puntas de acero de 20x100 mm. (material) | 0.050 | 10.66 | 0.53 |
| mt08dba010d | l | Agente desmoldeante, a base de aceites especiales, emulsionable en agua, para encofrados metálicos, fenólicos o de madera. (material) | 0.030 | 2.20 | 0.07 |
| op00sie020 |  | Sierra de disco fijo, para mesa de trabajo. | 1.000 | 0.00 | 0.00 |
| mo044 | h | Encofrador. (mano de obra) | 0.353 | 10.75 | 3.79 |
| mo091 | h | Ayudante encofrador. (mano de obra) | 0.353 | 6.89 | 2.43 |
| % | % | Herramienta menor | 2 % | 16.38 | 0.33 |
|  |  | Costes directos |  |  | 16.71 |
