# Desmontaje de toldo de menos de 3 m² de superficie situado en fachada y fijado al paramento mediante atornillado, con medios manuales y carga manual de escombros sobre camión o contenedor

- Propiedad del archivo: CYPE INGENIEROS, S.A.
- Formato: FIEBDC-3/2002
- Ámbito geográfico: Ecuador
- Costes indirectos: 3.00 %
- Gastos generales: 13.00 %
- Beneficio industrial: 6.00 %
- IVA: 12.00 %

## D Demoliciones

### DF Fachadas

#### DFD Defensas de exteriores

**DFD080** Ud Desmontaje de toldo de menos de 3 m² de superficie situado en fachada y fijado al paramento mediante atornillado, con medios manuales y carga manual de escombros sobre camión o contenedor.
Desmontaje de toldo de menos de 3 m² de superficie, herrajes y elementos de fijación, situado en fachada y fijado al paramento mediante atornillado, con medios manuales, sin deteriorar los elementos constructivos a los que está sujeto. Incluso parte proporcional de limpieza, acopio, retirada y carga manual de escombros sobre camión o contenedor.
Incluye: Desmontaje de los elementos. Retirada y acopio del material desmontado. Limpieza de los restos de obra. Carga del material desmontado y los restos de obra sobre camión o contenedor.
Criterio de medición de proyecto: Número de unidades previstas, según documentación gráfica de Proyecto.
Criterio de medición de obra: Se medirá el número de unidades realmente desmontadas según especificaciones de Proyecto.

| Código | Ud | Descripción | Rendimiento | Precio | Importe |
|---|---|---|---|---|---|
| mo017 | h | Cerrajero. (mano de obra) | 0.913 | 5.10 | 4.66 |
| mo057 | h | Ayudante cerrajero. (mano de obra) | 0.913 | 3.53 | 3.22 |
| % | % | Costes directos complementarios | 2 % | 7.88 | 0.16 |
|  |  | Costes directos |  |  | 8.04 |
