# Arranque de lagrimero prefabricada de hormigón para cubrición de muros, con medios manuales, y carga manual de escombros sobre camión o contenedor

- Propiedad del archivo: CYPE INGENIEROS, S.A.
- Formato: FIEBDC-3/2002
- Ámbito geográfico: Ecuador
- Costes indirectos: 3.00 %
- Gastos generales: 13.00 %
- Beneficio industrial: 6.00 %
- IVA: 12.00 %

## D Demoliciones

### DF Fachadas

#### DFR Remates de exteriores

**DFR010** m Arranque de lagrimero prefabricada de hormigón para cubrición de muros, con medios manuales, y carga manual de escombros sobre camión o contenedor.
Arranque de lagrimero para cubrición de muros, formada por piezas prefabricadas de hormigón, con medios manuales, sin deteriorar los elementos constructivos contiguos. Incluso parte proporcional de limpieza, acopio, retirada y carga manual de escombros sobre camión o contenedor.
Incluye: Arranque de los elementos. Retirada y acopio del material arrancado. Limpieza de los restos de obra. Carga del material arrancado y los restos de obra sobre camión o contenedor.
Criterio de medición de proyecto: Longitud medida según documentación gráfica de Proyecto.
Criterio de medición de obra: Se medirá la longitud realmente demolida según especificaciones de Proyecto.

| Código | Ud | Descripción | Rendimiento | Precio | Importe |
|---|---|---|---|---|---|
| mo111 | h | Peón de albañil. (mano de obra) | 0.233 | 3.38 | 0.79 |
| % | % | Costes directos complementarios | 2 % | 0.79 | 0.02 |
|  |  | Costes directos |  |  | 0.81 |
