# Demolición de alféizar de piedra artificial con medios manuales, y carga manual de escombros sobre camión o contenedor

- Propiedad del archivo: CYPE INGENIEROS, S.A.
- Formato: FIEBDC-3/2002
- Ámbito geográfico: Ecuador
- Costes indirectos: 3.00 %
- Gastos generales: 13.00 %
- Beneficio industrial: 6.00 %
- IVA: 12.00 %

## D Demoliciones

### DF Fachadas

#### DFR Remates de exteriores

**DFR100** m Demolición de alféizar de piedra artificial con medios manuales, y carga manual de escombros sobre camión o contenedor.
Demolición de alféizar de piedra artificial situado entre las jambas del hueco cubriendo los alféizares con medios manuales sin deteriorar los elementos constructivos contiguos. Incluso parte proporcional de limpieza, acopio, retirada y carga manual de escombros sobre camión o contenedor.
Incluye: Demolición de los elementos. Retirada y acopio de escombros. Limpieza de los restos de obra. Carga de escombros sobre camión o contenedor.
Criterio de medición de proyecto: Longitud medida según documentación gráfica de Proyecto.
Criterio de medición de obra: Se medirá la longitud realmente demolida según especificaciones de Proyecto.

| Código | Ud | Descripción | Rendimiento | Precio | Importe |
|---|---|---|---|---|---|
| mq06hor010 | h | Concretera. (maquinaria) | 0.015 | 1.72 | 0.03 |
| mo019 | h | Albañil. (mano de obra) | 0.140 | 5.02 | 0.70 |
| mo111 | h | Peón de albañil. (mano de obra) | 0.140 | 3.38 | 0.47 |
| % | % | Costes directos complementarios | 2 % | 1.20 | 0.02 |
|  |  | Costes directos |  |  | 1.22 |
