# Desmontaje de herrajes de cierre en puerta interior de carpintería de madera, con medios manuales y carga manual del material desmontado sobre camión o contenedor

- Propiedad del archivo: CYPE INGENIEROS, S.A.
- Formato: FIEBDC-3/2002
- Ámbito geográfico: Ecuador
- Costes indirectos: 3.00 %
- Gastos generales: 13.00 %
- Beneficio industrial: 6.00 %
- IVA: 12.00 %

## D Demoliciones

### DP Paredes y revestimientos de placas

#### DPP Puertas interiores

**DPP030** Ud Desmontaje de herrajes de cierre en puerta interior de carpintería de madera, con medios manuales y carga manual del material desmontado sobre camión o contenedor.
Desmontaje de herrajes de cierre en puerta interior de carpintería de madera, con medios manuales. Incluso parte proporcional de limpieza, acopio, retirada y carga manual del material desmontado sobre camión o contenedor.
Incluye: Desmontaje de los elementos. Retirada y acopio del material desmontado. Limpieza de los restos de obra. Carga del material desmontado sobre camión o contenedor.
Criterio de medición de proyecto: Número de unidades previstas, según documentación gráfica de Proyecto.
Criterio de medición de obra: Se medirá el número de unidades realmente desmontadas según especificaciones de Proyecto.

| Código | Ud | Descripción | Rendimiento | Precio | Importe |
|---|---|---|---|---|---|
| mo056 | h | Ayudante carpintero. (mano de obra) | 0.114 | 3.55 | 0.40 |
| % | % | Costes directos complementarios | 2 % | 0.40 | 0.01 |
|  |  | Costes directos |  |  | 0.41 |
