# Demolición de entramado autoportante de placas de yeso laminado (una placa por cara) instaladas sobre perfilería doble, con medios manuales, y carga manual de escombros sobre camión o contenedor

- Propiedad del archivo: CYPE INGENIEROS, S.A.
- Formato: FIEBDC-3/2002
- Ámbito geográfico: Ecuador
- Costes indirectos: 3.00 %
- Gastos generales: 13.00 %
- Beneficio industrial: 6.00 %
- IVA: 12.00 %

## D Demoliciones

### DP Paredes

#### DPS Paredes de Drywall

**DPS010** m² Demolición de entramado autoportante de placas de yeso laminado (una placa por cara) instaladas sobre perfilería doble, con medios manuales, y carga manual de escombros sobre camión o contenedor.
Demolición de entramado autoportante de placas de yeso laminado (una placa por cara) instaladas sobre perfilería doble, con medios manuales, sin afectar a la estabilidad de los elementos constructivos contiguos. Incluso parte proporcional de demolición de sus revestimientos (enchapes, etc.), instalaciones y carpinterías incluidas, previo desmontaje de las placas; limpieza, acopio, retirada y carga manual de escombros sobre camión o contenedor.
Incluye: Demolición del entramado y sus revestimientos. Fragmentación de los escombros en piezas manejables. Retirada y acopio de escombros. Limpieza de los restos de obra. Carga de escombros sobre camión o contenedor.
Criterio de medición de proyecto: Superficie medida según documentación gráfica de Proyecto.
Criterio de medición de obra: Se medirá la superficie realmente demolida según especificaciones de Proyecto.

| Código | Ud | Descripción | Rendimiento | Precio | Importe |
|---|---|---|---|---|---|
| mo113 | h | Peón de albañil. (mano de obra) | 0.440 | 2.27 | 1.00 |
| % | % | Herramienta menor | 2 % | 1.00 | 0.02 |
|  |  | Costes directos |  |  | 1.02 |
