# Apertura de hueco para posterior colocación de la carpintería

- Propiedad del archivo: CYPE INGENIEROS, S.A.
- Formato: FIEBDC-3/2002
- Ámbito geográfico: Ecuador
- Divisa: USD
- Costes indirectos: 3.00 %
- Gastos generales: 13.00 %
- Beneficio industrial: 6.00 %
- IVA: 12.00 %

## D Demoliciones

### DP Paredes

#### DPT Tabiquería de mampostería

**DPT011** m² Apertura de hueco para posterior colocación de la carpintería, en partición interior de mampostería vista, formada por bloque de hormigón de 30 cm de espesor, con martillo neumático, sin afectar a la estabilidad de la partición o de los elementos constructivos contiguos, y carga manual sobre camión o contenedor.
Apertura de hueco para posterior colocación de la carpintería, en partición interior de mampostería vista, formada por bloque de hormigón de 30 cm de espesor, con martillo neumático, sin afectar a la estabilidad de la partición o de los elementos constructivos contiguos, y carga manual sobre camión o contenedor.
Incluye: Replanteo del hueco en el paramento. Corte previo del contorno del hueco. Demolición del elemento. Fragmentación de los escombros en piezas manejables. Retirada y acopio de escombros. Limpieza de los restos de obra. Carga manual de escombros sobre camión o contenedor.
Criterio de medición de proyecto: Superficie medida según documentación gráfica de Proyecto.
Criterio de medición de obra: Se medirá la superficie realmente demolida según especificaciones de Proyecto.
Criterio de valoración económica: El precio incluye el corte previo del contorno del hueco, pero no incluye el montaje y desmontaje del apeo del hueco ni la colocación de dinteles.

| Código | Ud | Descripción | Rendimiento | Precio | Importe |
|---|---|---|---|---|---|
| mq05mai030 | h | Martillo neumático. (maquinaria) | 0.149 | 4.02 | 0.60 |
| mq05pdm110 | h | Compresor portátil diesel media presión 10 m³/min. (maquinaria) | 0.149 | 6.80 | 1.01 |
| op00amo010 |  | Amoladora o radial. | 1.000 | 0.00 | 0.00 |
| mo112 | h | Peón especializado. (mano de obra) | 0.166 | 4.49 | 0.75 |
| mo113 | h | Peón de albañil. (mano de obra) | 0.174 | 4.42 | 0.77 |
| % | % | Herramienta menor | 2 % | 3.13 | 0.06 |
|  |  | Costes directos |  |  | 3.19 |
