# Demolición de contrapiso de mortero autonivelante existente en el interior del edificio, de hasta 8 cm de espesor, con martillo neumático, y carga manual de escombros sobre camión o contenedor

- Propiedad del archivo: CYPE INGENIEROS, S.A.
- Formato: FIEBDC-3/2002
- Ámbito geográfico: Ecuador
- Costes indirectos: 3.00 %
- Gastos generales: 13.00 %
- Beneficio industrial: 6.00 %
- IVA: 12.00 %

## D Demoliciones

### DR Revestimientos y trasdosados

#### DRS Suelos y pisos

**DRS080** m² Demolición de contrapiso de mortero autonivelante existente en el interior del edificio, de hasta 8 cm de espesor, con martillo neumático, y carga manual de escombros sobre camión o contenedor.
Demolición de contrapiso de mortero autonivelante existente en el interior del edificio, de hasta 8 cm de espesor, con martillo neumático, sin deteriorar los elementos constructivos contiguos. Incluso parte proporcional de limpieza, acopio, retirada y carga manual de escombros sobre camión o contenedor.
Incluye: Demolición de los elementos. Retirada y acopio de escombros. Limpieza de los restos de obra. Carga de escombros sobre camión o contenedor.
Criterio de medición de proyecto: Superficie medida según documentación gráfica de Proyecto.
Criterio de medición de obra: Se medirá la superficie realmente demolida según especificaciones de Proyecto.

| Código | Ud | Descripción | Rendimiento | Precio | Importe |
|---|---|---|---|---|---|
| mq05mai030 | h | Martillo neumático. (maquinaria) | 0.199 | 2.99 | 0.60 |
| mq05pdm010a | h | Compresor portátil eléctrico 2 m³/min de caudal. (maquinaria) | 0.099 | 2.79 | 0.28 |
| mo112 | h | Peón especializado. (mano de obra) | 0.218 | 2.03 | 0.44 |
| mo113 | h | Peón de albañil. (mano de obra) | 0.354 | 1.99 | 0.70 |
| % | % | Costes directos complementarios | 2 % | 2.02 | 0.04 |
|  |  | Costes directos |  |  | 2.06 |
