# Muro de mampostería careada a dos caras vistas de piedra caliza, colocada con mortero

- Propiedad del archivo: CYPE INGENIEROS, S.A.
- Formato: FIEBDC-3/2002
- Ámbito geográfico: Ecuador
- Costes indirectos: 3.00 %
- Gastos generales: 13.00 %
- Beneficio industrial: 6.00 %
- IVA: 16.00 %

## E Estructuras

### EC Mampostería de piedra

#### ECM Muros

**ECM010** m³ Muro de mampostería careada a dos caras vistas de piedra caliza, colocada con mortero.
Ejecución de muro de carga de mampostería careada a dos caras vistas, fabricada con mampuestos de piedra caliza, con las caras de paramento labradas en forma poligonal, colocados con mortero de cemento 1:6 y rellenando las juntas con mortero fino, en muros de espesor variable, hasta 50 cm. Incluso preparación de piedras, asiento, juntas de fábrica, elementos para asegurar la trabazón del muro en su longitud, ángulos, esquinas, recibido y rejuntado.
Incluye: Replanteo del muro. Colocación y aplomado de miras de referencia. Tendido de hilos entre miras. Limpieza y humectación del lecho de la primera hilada. Colocación de los mampuestos sobre la capa de mortero. Tanteo con regla y plomada, rectificando su posición mediante golpeo. Refino, rejuntado y rehundido con hierro. Limpieza del paramento.
Criterio de medición de proyecto: Volumen medido según documentación gráfica de Proyecto, deduciendo todos los huecos, sea cual fuere su superficie, al no considerar la ejecución de dinteles, jambas, alféizares, lagrimeros ni cornisas.
Criterio de medición de obra: Se medirá el volumen realmente ejecutado según especificaciones de Proyecto, deduciendo todos los huecos, sea cual fuere su superficie, ya que no incluye la ejecución de dinteles, jambas, alféizares, lagrimeros ni cornisas.

| Código | Ud | Descripción | Rendimiento | Precio | Importe |
|---|---|---|---|---|---|
| mt09mor010c | m³ | Mortero de cemento CEM II/B-P 32,5 N tipo M-5, confeccionado en obra con 250 kg/m³ de cemento y una proporción en volumen 1/6. (material) | 0.360 | 91.67 | 33.00 |
| mt08cem010b | kg | Cemento Portland CEM I 32,5 R, en sacos. (material) | 4.000 | 0.09 | 0.36 |
| mt06mab010b | m³ | Piedra caliza careada para mampostería, formada por mampuestos labrados por una sola cara que define su frente. (material) | 1.200 | 85.80 | 102.96 |
| mo020 | h | Colocador de piedra natural. (mano de obra) | 8.074 | 3.98 | 32.13 |
| mo055 | h | Ayudante colocador de piedra natural. (mano de obra) | 8.074 | 2.80 | 22.61 |
| % | % | Costes directos complementarios | 2 % | 191.06 | 3.82 |
|  |  | Costes directos |  |  | 194.88 |
