# Sobre cimiento de hormigón ciclópeo sobre zapata corrida

- Propiedad del archivo: CYPE INGENIEROS, S.A.
- Formato: FIEBDC-3/2002
- Ámbito geográfico: Ecuador
- Costes indirectos: 3.00 %
- Gastos generales: 13.00 %
- Beneficio industrial: 6.00 %
- IVA: 12.00 %

## E Estructuras

### EF Mampostería

#### EFA Arranques para muros

**EFA020** m³ Sobre cimiento de hormigón ciclópeo sobre zapata corrida, realizada con hormigón f'c=170 kg/cm² (17 MPa), clase de exposición F0 S0 P0 C0, tamaño máximo del agregado 25 mm, consistencia blanda, preparado en obra y vaciado con medios manuales, (60% de volumen) y piedra bola entre 80 y 150 mm de diámetro (40% de volumen), para el apoyo de muro de mampostería.
Formación de sobre cimiento de hormigón ciclópeo sobre zapata corrida, realizada con hormigón f'c=170 kg/cm² (17 MPa), clase de exposición F0 S0 P0 C0, tamaño máximo del agregado 25 mm, consistencia blanda, preparado en obra y vaciado con medios manuales, (60% de volumen) y piedra bola entre 80 y 150 mm de diámetro (40% de volumen), para el apoyo de muro de mampostería. Incluso parte proporcional de compactación y curado del hormigón.
Incluye: Replanteo. Vaciado y compactación del hormigón. Vaciado de los bolos en el hormigón fresco. Coronación y enrase. Curado del hormigón.
Criterio de medición de proyecto: Volumen medido según documentación gráfica de Proyecto.
Criterio de medición de obra: Se medirá el volumen realmente ejecutado según especificaciones de Proyecto.

| Código | Ud | Descripción | Rendimiento | Precio | Importe |
|---|---|---|---|---|---|
| mt08aaa010a | m³ | Agua. (material) | 0.135 | 1.19 | 0.16 |
| mt01arg000c | m³ | Arena cribada. (material) | 0.294 | 5.43 | 1.60 |
| mt01arg001ci | m³ | Agregado grueso homogeneizado, de tamaño máximo 25 mm. (material) | 0.515 | 7.79 | 4.01 |
| mt08cem000c | kg | Cemento gris en sacos. (material) | 221.818 | 0.12 | 26.62 |
| mt01are040 | m³ | Piedra bola de 15 a 30 cm de diámetro. (material) | 0.400 | 17.70 | 7.08 |
| mq06hor010 | h | Concretera. (maquinaria) | 0.397 | 1.31 | 0.52 |
| au00auh040 |  | Vibrador de hormigón, eléctrico. | 1.000 | 0.00 | 0.00 |
| mo041 | h | Maestro de estructura mayor. (mano de obra) | 0.355 | 5.27 | 1.87 |
| mo087 | h | Ayudante estructurista. (mano de obra) | 0.355 | 3.70 | 1.31 |
| mo111 | h | Peón de albañil. (mano de obra) | 2.226 | 3.38 | 7.52 |
| mo110 | h | Peón especializado. (mano de obra) | 1.269 | 3.45 | 4.38 |
| % | % | Costes directos complementarios | 2 % | 55.07 | 1.10 |
|  |  | Costes directos |  |  | 56.17 |
