# Relleno de trasdós de bóveda con hormigón celular a base de cemento y aditivo plastificante-aireante

- Propiedad del archivo: CYPE INGENIEROS, S.A.
- Formato: FIEBDC-3/2002
- Ámbito geográfico: Ecuador
- Divisa: USD
- Costes indirectos: 3.00 %
- Gastos generales: 13.00 %
- Beneficio industrial: 6.00 %
- IVA: 12.00 %

## E Estructuras

### EF Mampostería

#### EFE Bóvedas

**EFE021** m³ Relleno de trasdós de bóveda con hormigón celular a base de cemento y aditivo plastificante-aireante, con medios mecánicos, de resistencia a compresión 0,2 MPa y 350 kg/m³ de densidad, confeccionado en obra con cemento gris y aditivo plastificante-aireante.
Relleno de trasdós de bóveda con hormigón celular a base de cemento y aditivo plastificante-aireante, con medios mecánicos, de resistencia a compresión 0,2 MPa y 350 kg/m³ de densidad, confeccionado en obra con cemento gris y aditivo plastificante-aireante.
Incluye: Extendido del material de relleno en tongadas de espesor uniforme. Regleado y nivelación de la superficie de acabado.
Criterio de medición de proyecto: Volumen medido según documentación gráfica de Proyecto.
Criterio de medición de obra: Se medirá el volumen realmente ejecutado según especificaciones de Proyecto.

| Código | Ud | Descripción | Rendimiento | Precio | Importe |
|---|---|---|---|---|---|
| mt08cem000c | kg | Cemento gris en sacos. (material) | 300.000 | 0.15 | 45.00 |
| mt08adt050 | kg | Aditivo plastificante-aireante para hormigones celulares. (material) | 3.000 | 6.77 | 20.31 |
| mt08aaa010a | m³ | Agua. (material) | 0.400 | 1.61 | 0.64 |
| mq06cel010 | h | Equipo para fabricación y bombeo de hormigón celular a base de cemento y aditivo plastificante-aireante, de 12 m³/h. (maquinaria) | 0.301 | 23.02 | 6.93 |
| mo020 | h | Albañil. (mano de obra) | 0.564 | 7.06 | 3.98 |
| mo113 | h | Peón de albañil. (mano de obra) | 1.129 | 4.32 | 4.88 |
| % | % | Herramienta menor | 2 % | 81.74 | 1.63 |
|  |  | Costes directos |  |  | 83.37 |
