# Losa sanitaria de hormigón armado de 5+4 cm de canto total

- Propiedad del archivo: CYPE INGENIEROS, S.A.
- Formato: FIEBDC-3/2002
- Ámbito geográfico: Ecuador
- Costes indirectos: 3.00 %
- Gastos generales: 13.00 %
- Beneficio industrial: 6.00 %
- IVA: 12.00 %

## E Estructuras

### EH Hormigón armado

#### EHI Losas sanitarias ventiladas

**EHI012** m² Losa sanitaria de hormigón armado de 5+4 cm de canto total, sobre sistema MODÌ de encofrado perdido con módulos de polipropileno reciclado, modelo MS 50 "EDING APS", realizado con hormigón f'c=210 kg/cm² (21 MPa), clase de exposición F0 S0 P0 C0, tamaño máximo del árido 12,5 mm, consistencia blanda, preparado en obra, y vertido con medios manuales, acero Grado 60 (fy=4200 kg/cm²), cuantía 3 kg/m² y malla electrosoldada 10x10 cm y Ø 5-5 mm sobre separadores homologados, en capa de compresión de 4 cm de espesor.
Formación de losa sanitaria de hormigón armado de 5+4 cm de canto total, sobre sistema MODÌ de encofrado perdido con módulos de polipropileno reciclado, modelo MS 50 "EDING APS", realizado con hormigón f'c=210 kg/cm² (21 MPa), clase de exposición F0 S0 P0 C0, tamaño máximo del árido 12,5 mm, consistencia blanda, preparado en obra, y vertido con medios manuales, acero Grado 60 (fy=4200 kg/cm²) en zona de vigas de borde y vigas de cimentación, cuantía 3 kg/m², y malla electrosoldada 10x10 cm y Ø 5-5 mm como armadura de reparto, colocada sobre separadores homologados, en capa de compresión de 4 cm de espesor; apoyado todo ello sobre base de replantillo de hormigón (no incluida en este precio). Incluso parte proporcional de vigas de borde de planta conformados con sistema de encofrado recuperable de tableros de madera y realización de orificios para el paso de tubos de ventilación, canalizaciones y tuberías de las instalaciones.
Incluye: Replanteo de los módulos. Montaje del sistema de encofrado auxiliar. Colocación y montaje de los módulos. Realización de los orificios de paso. Colocación de la armadura. Colocación de los elementos para paso de instalaciones. Vertido y compactación del hormigón. Regleado y nivelación de la capa de compresión. Curado del hormigón. Desmontaje del sistema de encofrado auxiliar. Reparación de defectos superficiales.
Criterio de medición de proyecto: Superficie medida desde las caras exteriores de las vigas de borde del perímetro, según documentación gráfica de Proyecto, deduciendo los huecos de superficie mayor de 6 m².
Criterio de medición de obra: Se medirá, desde las caras exteriores de las vigas de borde del perímetro, la superficie realmente ejecutada según especificaciones de Proyecto, deduciendo los huecos de superficie mayor de 6 m². Se consideran incluidos todos los elementos integrantes de la estructura señalados en los planos y detalles del Proyecto.

| Código | Ud | Descripción | Rendimiento | Precio | Importe |
|---|---|---|---|---|---|
| mt07cie010aa | m² | Módulos de polipropileno reciclado, para soleras y losas sanitarias ventiladas, sistema MODÌ, modelo MS 50 "EDING APS", de 58x58x5 cm, para sistema de encofrado perdido. (material) | 1.050 | 5.52 | 5.80 |
| mt08efa010 | m² | Sistema de encofrado recuperable de tableros de madera para vigas de borde. (material) | 0.100 | 0.99 | 0.10 |
| mt07aco060a | kg | Acero en barras corrugadas, Grado 60 (fy=4200 kg/cm²), elaborado en taller y colocado en obra, diámetros varios, según NTE-INEN-2167 y ASTM A 706. (material) | 3.000 | 0.96 | 2.88 |
| mt07ame040p | m² | Malla electrosoldada con alambres longitudinales y transversales de 5 mm de diámetro espaciados 10x10 cm, según NTE-INEN-2209 y ASTM A 497. (material) | 1.100 | 3.58 | 3.94 |
| mt08aaa010a | m³ | Agua. (material) | 0.023 | 0.92 | 0.02 |
| mt01arg000 | t | Arena cribada para hormigones preparados en obra. (material) | 0.076 | 7.18 | 0.55 |
| mt01arg001c | t | Árido grueso homogeneizado, de tamaño máximo 12,5 mm, para hormigones preparados en obra. (material) | 0.082 | 14.41 | 1.18 |
| mt08cem000 | kg | Cemento en sacos, para hormigón preparado en obra. (material) | 27.636 | 0.11 | 3.04 |
| mt08adt030 | l | Aditivo plastificante para la reducción del agua de amasado del hormigón. (material) | 0.138 | 4.83 | 0.67 |
| mq06vib020 | h | Regla vibrante de 3 m. (maquinaria) | 0.082 | 3.64 | 0.30 |
| op00ciz020 |  | Cizalla para acero en barras corrugadas. | 1.000 | 0.00 | 0.00 |
| op00ata010 |  | Atadora de ferralla. | 1.000 | 0.00 | 0.00 |
| op00sie020 |  | Sierra de disco fijo, para mesa de trabajo. | 1.000 | 0.00 | 0.00 |
| op00sie010 |  | Sierra de calar. | 1.000 | 0.00 | 0.00 |
| op00amo010 |  | Amoladora o radial. | 1.000 | 0.00 | 0.00 |
| au00auh040 |  | Vibrador de hormigón, eléctrico. | 1.000 | 0.00 | 0.00 |
| mo041 | h | Maestro de estructura mayor. (mano de obra) | 0.125 | 5.27 | 0.66 |
| mo087 | h | Ayudante estructurista. (mano de obra) | 0.125 | 3.70 | 0.46 |
| mo111 | h | Peón de albañil. (mano de obra) | 0.115 | 3.38 | 0.39 |
| mo110 | h | Peón especializado. (mano de obra) | 0.120 | 3.45 | 0.41 |
| % | % | Costes directos complementarios | 2 % | 20.40 | 0.41 |
|  |  | Costes directos |  |  | 20.81 |
