# Correa de madera aserrada

- Propiedad del archivo: CYPE INGENIEROS, S.A.
- Formato: FIEBDC-3/2002
- Ámbito geográfico: Ecuador
- Divisa: USD
- Costes indirectos: 3.00 %
- Gastos generales: 13.00 %
- Beneficio industrial: 6.00 %
- IVA: 12.00 %

## E Estructuras

### EM Madera

#### EMC Cerchas para cubiertas

**EMC030** m Correa de madera aserrada.
Correa de madera aserrada de pino, de 70x70 mm de sección, con acabado cepillado; fijada sobre las cerchas con tornillos de cabeza avellanada, de acero al carbono.
Incluye: Replanteo de las correas sobre las cerchas. Presentación de las correas sobre las cerchas. Colocación y nivelación. Fijación a las cerchas.
Criterio de medición de proyecto: Longitud medida a ejes en proyección horizontal, según documentación gráfica de Proyecto, incluyendo las entregas.
Criterio de medición de obra: Se medirá, en proyección horizontal, a ejes, la longitud realmente ejecutada según especificaciones de Proyecto, incluyendo las entregas.

| Código | Ud | Descripción | Rendimiento | Precio | Importe |
|---|---|---|---|---|---|
| mt07mee101gd | m³ | Madera aserrada de pino para correas, de hasta 5 m de longitud, de 70x70 mm de sección, con acabado cepillado. (material) | 0.005 | 678.19 | 3.39 |
| mt07emr118lb | Ud | Tornillo de cabeza avellanada, de 6 mm de diámetro y 120 mm de longitud, de acero al carbono, con tratamiento superficial a base de resina epoxi, para clases de servicio 1, 2 y 3. (material) | 5.714 | 0.72 | 4.11 |
| op00cep010 |  | Garlopa. | 1.000 | 0.00 | 0.00 |
| op00ato010 |  | Atornillador. | 1.000 | 0.00 | 0.00 |
| op00tal010 |  | Taladro. | 1.000 | 0.00 | 0.00 |
| op00cor050 |  | Cortadora manual de madera, de disco. | 1.000 | 0.00 | 0.00 |
| mo048 | h | Montador de estructura de madera. (mano de obra) | 0.127 | 11.07 | 1.41 |
| mo095 | h | Ayudante montador de estructura de madera. (mano de obra) | 0.064 | 7.09 | 0.45 |
| % | % | Herramienta menor | 2 % | 9.36 | 0.19 |
|  |  | Costes directos |  |  | 9.55 |
