# Columna de madera aserrada de pino laricio (Pinus Nigra Arnold)

- Propiedad del archivo: CYPE INGENIEROS, S.A.
- Formato: FIEBDC-3/2002
- Ámbito geográfico: Ecuador
- Costes indirectos: 3.00 %
- Gastos generales: 13.00 %
- Beneficio industrial: 6.00 %
- IVA: 16.00 %

## E Estructuras

### EM Madera

#### EMS Columnas

**EMS010** m³ Columna de madera aserrada de pino laricio (Pinus Nigra Arnold), de 14x14 a 20x20 cm de sección y hasta 4 m de longitud, clase resistente C-18, protección de la madera con clase de penetración P2, trabajada en taller.
Suministro y colocación de columna de madera aserrada de pino laricio (Pinus Nigra Arnold), acabado cepillado, de 14x14 a 20x20 cm de sección y hasta 4 m de longitud, para aplicaciones estructurales, clase resistente C-18 y protección frente a agentes bióticos que se corresponde con la clase de penetración P2 (3 mm en las caras laterales de la albura y 40 mm en sentido axial). Incluso cortes, entalladuras para su correcto acoplamiento, nivelación y colocación de los elementos de atado y refuerzo. Trabajado en taller y colocado en obra.
Incluye: Replanteo y marcado de ejes, en los puntos de apoyo de las columnas. Colocación y fijación provisional de la columna. Aplomado y nivelación. Ejecución de las uniones. Comprobación final del aplomado y de los niveles.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee010H | m³ | Madera aserrada de pino laricio (Pinus Nigra Arnold) con acabado cepillado, para columna de 14x14 a 20x20 cm de sección y hasta 4 m de longitud, para aplicaciones estructurales, clase resistente C-18 y protección frente a agentes bióticos que se corresponde con la clase de penetración P2 (3 mm en las caras laterales de la albura y 40 mm en sentido axial), trabajada en taller. (material) | 1.000 | 401.43 | 401.43 |
| op00cla010 |  | Clavadora. | 1.000 | 0.00 | 0.00 |
| op00cep010 |  | Garlopa. | 1.000 | 0.00 | 0.00 |
| mo044 | h | Montador de estructura de madera. (mano de obra) | 9.238 | 4.60 | 42.49 |
| mo088 | h | Ayudante montador de estructura de madera. (mano de obra) | 4.619 | 3.23 | 14.92 |
| % | % | Costes directos complementarios | 2 % | 458.84 | 9.18 |
|  |  | Costes directos |  |  | 468.02 |
