# Luna templada incolora, de 6 mm de espesor

- Propiedad del archivo: CYPE INGENIEROS, S.A.
- Formato: FIEBDC-3/2002
- Ámbito geográfico: Ecuador
- Costes indirectos: 3.00 %
- Gastos generales: 13.00 %
- Beneficio industrial: 6.00 %
- IVA: 12.00 %

## F Fachadas

### FV Vidrios

#### FVT Templados

**FVT010** m² Luna templada incolora, de 6 mm de espesor.
Acristalamiento con luna templada incolora, de 6 mm de espesor, fijada sobre carpintería con acuñado mediante calzos de apoyo perimetrales y laterales, sellado en frío con silicona sintética incolora (no acrílica), compatible con el material soporte. Incluso parte proporcional de herrajes de fijación, cortes del vidrio y colocación de junquillos.
Incluye: Limpieza del hueco. Replanteo. Realización de rozas en las caras laterales e inferior del hueco. Empotramiento de los herrajes de fijación a obra. Presentación de las hojas en el hueco y montaje de las mismas mediante herrajes de unión. Señalización de las hojas.
Criterio de medición de proyecto: Superficie medida según documentación gráfica de Proyecto.
Criterio de medición de obra: Se medirá la superficie realmente ejecutada según especificaciones de Proyecto, sumando, para cada una de las piezas, la superficie resultante de redondear por exceso cada una de sus aristas a múltiplos de 30 mm.

| Código | Ud | Descripción | Rendimiento | Precio | Importe |
|---|---|---|---|---|---|
| mt21vtt011b | m² | Luna templada incolora, de 6 mm de espesor, incluso parte proporcional de herrajes de fijación. (material) | 1.006 | 21.04 | 21.17 |
| mt21vva015 | Ud | Cartucho de silicona sintética incolora de 310 ml (rendimiento aproximado de 12 m por cartucho). (material) | 0.290 | 2.38 | 0.69 |
| mt21vva021 | Ud | Material auxiliar para la colocación de vidrios. (material) | 1.500 | 1.24 | 1.86 |
| mo054 | h | Cristalero. (mano de obra) | 0.470 | 5.42 | 2.55 |
| mo108 | h | Ayudante cristalero. (mano de obra) | 0.470 | 3.80 | 1.79 |
| % | % | Costes directos complementarios | 2 % | 28.06 | 0.56 |
|  |  | Costes directos |  |  | 28.62 |
