# Gárgola de tubo de acero con resistencia mejorada a la corrosión atmosférica (corten) S355J0WP, de 100 mm de diámetro, 500 mm de longitud y 2 mm de espesor, recibida con masilla de silicona neutra

- Propiedad del archivo: CYPE INGENIEROS, S.A.
- Formato: FIEBDC-3/2002
- Ámbito geográfico: Ecuador
- Costes indirectos: 3.00 %
- Gastos generales: 13.00 %
- Beneficio industrial: 6.00 %
- IVA: 12.00 %

## H Remates y ayudas

### HR Remates

#### HRG Gárgolas

**HRG010** Ud Gárgola de tubo de acero con resistencia mejorada a la corrosión atmosférica (corten) S355J0WP, de 100 mm de diámetro, 500 mm de longitud y 2 mm de espesor, recibida con masilla de silicona neutra.
Formación de gárgola de tubo de acero con resistencia mejorada a la corrosión atmosférica (corten) S355J0WP, de 100 mm de diámetro, 500 mm de longitud y 2 mm de espesor, recibida con masilla de silicona neutra. Incluso nivelación y remate de la impermeabilización en caso necesario.
Incluye: Replanteo de las piezas. Colocación, aplomado, nivelación y alineación. Sellado de juntas y limpieza.
Criterio de medición de proyecto: Número de unidades previstas, según documentación gráfica de Proyecto.
Criterio de medición de obra: Se medirá el número de unidades realmente ejecutadas según especificaciones de Proyecto.

| Código | Ud | Descripción | Rendimiento | Precio | Importe |
|---|---|---|---|---|---|
| mt15sja100 | Ud | Cartucho de masilla de silicona neutra. (material) | 0.100 | 4.06 | 0.41 |
| mt20gac010b | Ud | Gárgola de tubo de acero con resistencia mejorada a la corrosión atmosférica (corten) S355J0WP, de 100 mm de diámetro, 500 mm de longitud y 2 mm de espesor. (material) | 1.000 | 181.84 | 181.84 |
| mo020 | h | Albañil. (mano de obra) | 0.067 | 3.74 | 0.25 |
| mo113 | h | Peón de albañil. (mano de obra) | 0.067 | 2.27 | 0.15 |
| % | % | Herramienta menor | 2 % | 182.65 | 3.65 |
|  |  | Costes directos |  |  | 186.30 |
