# Bancada de apoyo de maquinaria

- Propiedad del archivo: CYPE INGENIEROS, S.A.
- Formato: FIEBDC-3/2002
- Ámbito geográfico: Ecuador
- Costes indirectos: 3.00 %
- Gastos generales: 13.00 %
- Beneficio industrial: 6.00 %
- IVA: 12.00 %

## H Remates y ayudas

### HY Ayudas

#### HYB Bancadas

**HYB010** Ud Bancada de apoyo de maquinaria, de hormigón armado, de 150x100x16 cm, formada por hormigón f'c=210 kg/cm² (21 MPa), clase de exposición F0 S0 P0 C0, tamaño máximo del agregado 12,5 mm, consistencia blanda, preparado en obra, y vaciado con medios manuales y malla electrosoldada 15x15 cm y Ø 3,5-3,5 mm.
Formación de bancada de apoyo de maquinaria, de hormigón armado, de 150x100x16 cm, formada por hormigón f'c=210 kg/cm² (21 MPa), clase de exposición F0 S0 P0 C0, tamaño máximo del agregado 12,5 mm, consistencia blanda, preparado en obra, y vaciado con medios manuales, 15x15 cm y Ø 3,5-3,5 mm, marco perimetral de perfil de acero laminado en caliente y capa separadora de geotextil no tejido. Incluso montaje, desmontaje y retirada de todo el material auxiliar, una vez que la pieza estructural esté en condiciones de soportar los esfuerzos. Sin incluir amortiguadores ni elementos antivibratorios.
Incluye: Replanteo y trazado de la bancada. Colocación del geotextil. Colocación y fijación del marco. Colocación de las armaduras con separadores homologados. Preparación del hormigón. Vaciado y compactación del hormigón. Regleado y nivelación de la capa de compresión. Curado del hormigón.
Criterio de medición de proyecto: Número de unidades previstas, según documentación gráfica de Proyecto.
Criterio de medición de obra: Se medirá el número de unidades realmente ejecutadas según especificaciones de Proyecto.

| Código | Ud | Descripción | Rendimiento | Precio | Importe |
|---|---|---|---|---|---|
| mt14gsa010b | m² | Geotextil no tejido sintético, termosoldado, de polipropileno-polietileno, de 125 g/m². (material) | 1.760 | 1.75 | 3.08 |
| mt07ala000h | kg | Acero laminado A 572 Grado 42, en perfiles laminados en caliente, según ASTM A 572, piezas simples, para aplicaciones estructurales. (material) | 94.000 | 0.94 | 88.36 |
| mt07ame040b | m² | Malla electrosoldada con alambres longitudinales y transversales de 3,5 mm de diámetro espaciados 15x15 cm, según NTE-INEN-2209 y ASTM A 497. (material) | 1.650 | 1.09 | 1.80 |
| mt08aaa010a | m³ | Agua. (material) | 0.063 | 1.39 | 0.09 |
| mt01arg000c | m³ | Arena cribada. (material) | 0.144 | 6.46 | 0.93 |
| mt01arg001cd | m³ | Agregado grueso homogeneizado, de tamaño máximo 12,5 mm. (material) | 0.144 | 10.77 | 1.55 |
| mt08cem000c | kg | Cemento gris en sacos. (material) | 113.000 | 0.14 | 15.82 |
| mt08adt030 | l | Aditivo plastificante para la reducción del agua de amasado del hormigón. (material) | 0.565 | 2.08 | 1.18 |
| mq06hor010 | h | Concretera. (maquinaria) | 0.159 | 1.23 | 0.20 |
| au00auh040 |  | Vibrador de hormigón, eléctrico. | 1.000 | 0.00 | 0.00 |
| mo042 | h | Maestro de estructura mayor. (mano de obra) | 0.292 | 3.44 | 1.00 |
| mo089 | h | Ayudante estructurista. (mano de obra) | 0.292 | 2.17 | 0.63 |
| mo113 | h | Peón de albañil. (mano de obra) | 0.309 | 1.99 | 0.61 |
| mo112 | h | Peón especializado. (mano de obra) | 0.324 | 2.03 | 0.66 |
| % | % | Costes directos complementarios | 2 % | 115.91 | 2.32 |
|  |  | Costes directos |  |  | 118.23 |
