# Sistema de bombeo e hidroneumáticos de gasóleo

- Propiedad del archivo: CYPE INGENIEROS, S.A.
- Formato: FIEBDC-3/2002
- Ámbito geográfico: Ecuador
- Divisa: USD
- Costes indirectos: 3.00 %
- Gastos generales: 13.00 %
- Beneficio industrial: 6.00 %
- IVA: 12.00 %

## I Instalaciones

### IC Calefacción, refrigeración, climatización y A.C.S.

#### ICD Combustible líquido

**ICD160** Ud Sistema de bombeo e hidroneumáticos de gasóleo.
Sistema de bombeo e hidroneumáticos de gasóleo, formado por: una bomba, con una potencia de 550 W, caudal máximo de 500 l/h, motor con protección IP55, para alimentación trifásica a 230/400 V; filtro; vacuómetro; válvulas de corte; válvulas de retención; manómetro; presostato de doble función; válvula de seguridad; depósito de membrana, de lámina de acero; detector de derrames con sonda; tablero eléctrico de control y soporte metálico. Totalmente montado, conexionado y puesto en marcha por la empresa instaladora para la comprobación de su correcto funcionamiento. Sin incluir la instalación eléctrica.
Incluye: Replanteo. Colocación y fijación del sistema de bombeo e hidroneumáticos. Conexionado. Puesta en marcha.
Criterio de medición de proyecto: Número de unidades previstas, según documentación gráfica de Proyecto.
Criterio de medición de obra: Se medirá el número de unidades realmente ejecutadas según especificaciones de Proyecto.

| Código | Ud | Descripción | Rendimiento | Precio | Importe |
|---|---|---|---|---|---|
| mt38dep900n | Ud | Sistema de bombeo e hidroneumáticos de gasóleo, formado por: una bomba, con una potencia de 550 W, caudal máximo de 500 l/h, motor con protección IP55, para alimentación trifásica a 230/400 V; filtro; vacuómetro; válvulas de corte; válvulas de retención; manómetro; presostato de doble función; válvula de seguridad; depósito de membrana, de lámina de acero; detector de derrames con sonda; tablero eléctrico de control y soporte metálico. (material) | 1.000 | 3050.34 | 3050.34 |
| mo004 | h | Técnico calefactor. (mano de obra) | 2.242 | 10.62 | 23.81 |
| mo103 | h | Ayudante calefactor. (mano de obra) | 2.242 | 6.62 | 14.84 |
| % | % | Herramienta menor | 2 % | 3088.99 | 61.78 |
|  |  | Costes directos |  |  | 3150.77 |
