# Control de paro/marcha, para 16 grupos o 50 unidades interiores de aire acondicionado, gama Melans, modelo PAC-YT40ANRA "MITSUBISHI ELECTRIC"

- Propiedad del archivo: CYPE INGENIEROS, S.A.
- Formato: FIEBDC-3/2002
- Ámbito geográfico: Ecuador
- Costes indirectos: 3.00 %
- Gastos generales: 13.00 %
- Beneficio industrial: 6.00 %
- IVA: 12.00 %

## I Instalaciones

### IC Calefacción, climatización y A.C.S.

#### ICL Sistema VRF (Mitsubishi Electric)

**ICL690** Ud Control de paro/marcha, para 16 grupos o 50 unidades interiores de aire acondicionado, gama Melans, modelo PAC-YT40ANRA "MITSUBISHI ELECTRIC".
Suministro e instalación de control de paro/marcha, para 16 grupos o 50 unidades interiores de aire acondicionado, gama Melans, modelo PAC-YT40ANRA "MITSUBISHI ELECTRIC", 130x19x120 mm, con pantalla numérica oculta para facilitar la vinculación entre botones y grupos, conectable al bus M-Net. Totalmente montado, conexionado y probado.
Incluye: Replanteo. Colocación y fijación de los elementos. Conexionado.
Criterio de medición de proyecto: Número de unidades previstas, según documentación gráfica de Proyecto.
Criterio de medición de obra: Se medirá el número de unidades realmente ejecutadas según especificaciones de Proyecto.

| Código | Ud | Descripción | Rendimiento | Precio | Importe |
|---|---|---|---|---|---|
| mt42mee835a | Ud | Control de paro/marcha, para 16 grupos o 50 unidades interiores de aire acondicionado, gama Melans, modelo PAC-YT40ANRA "MITSUBISHI ELECTRIC", 130x19x120 mm, con pantalla numérica oculta para facilitar la vinculación entre botones y grupos, conectable al bus M-Net. (material) | 1.000 | 731.27 | 731.27 |
| mo004 | h | Técnico instalador de climatización. (mano de obra) | 1.144 | 5.19 | 5.94 |
| mo102 | h | Ayudante instalador de climatización. (mano de obra) | 1.144 | 3.51 | 4.02 |
| % | % | Costes directos complementarios | 2 % | 741.23 | 14.82 |
|  |  | Costes directos |  |  | 756.05 |
