# Compuerta hidráulica de llenado de silo para almacenaje de biomasa

- Propiedad del archivo: CYPE INGENIEROS, S.A.
- Formato: FIEBDC-3/2002
- Ámbito geográfico: Ecuador
- Divisa: USD
- Costes indirectos: 3.00 %
- Gastos generales: 13.00 %
- Beneficio industrial: 6.00 %
- IVA: 12.00 %

## I Instalaciones

### IC Calefacción, refrigeración, climatización y A.C.S.

#### ICQ Calefones de biomasa

**ICQ080** Ud Compuerta hidráulica de llenado de silo para almacenaje de biomasa.
Compuerta hidráulica de llenado de 2000x3000 mm para silo de almacenaje de biomasa, sobrecarga máxima de tráfico de 20 kN/m², compuesta por plancha de aluminio, marco y rejilla de protección de acero galvanizado; con drenaje para agua de lluvia. Totalmente montada.
Incluye: Replanteo. Colocación de la compuerta.
Criterio de medición de proyecto: Número de unidades previstas, según documentación gráfica de Proyecto.
Criterio de medición de obra: Se medirá el número de unidades realmente ejecutadas según especificaciones de Proyecto.

| Código | Ud | Descripción | Rendimiento | Precio | Importe |
|---|---|---|---|---|---|
| mt38gil800b | Ud | Compuerta hidráulica de llenado de 2000x3000 mm para silo de almacenaje de biomasa, sobrecarga máxima de tráfico de 20 kN/m², compuesta por plancha de aluminio, marco y rejilla de protección de acero galvanizado; con drenaje para agua de lluvia. (material) | 1.000 | 18261.61 | 18261.61 |
| mo020 | h | Albañil. (mano de obra) | 6.727 | 10.34 | 69.56 |
| mo113 | h | Peón de albañil. (mano de obra) | 6.727 | 6.38 | 42.92 |
| % | % | Herramienta menor | 2 % | 18374.09 | 367.48 |
|  |  | Costes directos |  |  | 18741.57 |
