# Contenedor prefabricado para calefón y almacenaje de astillas de madera

- Propiedad del archivo: CYPE INGENIEROS, S.A.
- Formato: FIEBDC-3/2002
- Ámbito geográfico: Ecuador
- Divisa: USD
- Costes indirectos: 3.00 %
- Gastos generales: 13.00 %
- Beneficio industrial: 6.00 %
- IVA: 12.00 %

## I Instalaciones

### IC Calefacción, refrigeración, climatización y A.C.S.

#### ICQ Calefones de biomasa

**ICQ070** Ud Contenedor prefabricado para calefón y almacenaje de astillas de madera.
Contenedor para calefón de biomasa con silo para astillas de madera de 20 m³ de capacidad, dimensiones exteriores 6000x2980x2710 mm, con instalación para la impulsión y el retorno del agua de calefacción, cableado eléctrico, chimenea de acero, accesorios de seguridad, ventiladores y puertas cortafuego (calefón y sistema de alimentación no incluidos en este precio), sobre cimentación (no incluida en este precio). Totalmente montado.
Incluye: Replanteo. Colocación del contenedor.
Criterio de medición de proyecto: Número de unidades previstas, según documentación gráfica de Proyecto.
Criterio de medición de obra: Se medirá el número de unidades realmente ejecutadas según especificaciones de Proyecto.

| Código | Ud | Descripción | Rendimiento | Precio | Importe |
|---|---|---|---|---|---|
| mt38gil600a | Ud | Contenedor para calefón de biomasa con silo para astillas de madera de 20 m³ de capacidad, dimensiones exteriores 6000x2980x2710 mm, con instalación para la impulsión y el retorno del agua de calefacción, cableado eléctrico, chimenea de acero, accesorios de seguridad, ventiladores y puertas cortafuego (calefón y sistema de alimentación no incluidos en este precio). (material) | 1.000 | 37638.40 | 37638.40 |
| mo003 | h | Electricista. (mano de obra) | 4.485 | 10.62 | 47.63 |
| mo102 | h | Ayudante electricista. (mano de obra) | 4.485 | 6.62 | 29.69 |
| % | % | Herramienta menor | 2 % | 37715.72 | 754.31 |
|  |  | Costes directos |  |  | 38470.03 |
