# Recuperador entálpico

- Propiedad del archivo: CYPE INGENIEROS, S.A.
- Formato: FIEBDC-3/2002
- Ámbito geográfico: Ecuador
- Divisa: USD
- Costes indirectos: 3.00 %
- Gastos generales: 13.00 %
- Beneficio industrial: 6.00 %
- IVA: 12.00 %

## I Instalaciones

### IC Calefacción, climatización y A.C.S.

#### ICR Sistemas de conducción de aire

**ICR111** Ud Recuperador entálpico, modelo para montaje horizontal, de dimensiones 810x1189x1189 mm, peso 143 kg, caudal de aire a velocidad máxima 2000 m³/h, consumo eléctrico de los ventiladores 1154 W con alimentación monofásica a 230 V, presión estática a velocidad máxima/mínima: 143/116 Pa, presión sonora a velocidad máxima/mínima a 1,5 m: 42,5/41 dBA, eficiencia térmica a velocidad máxima/mínima: 73,5/77,5%, diámetro de los ductos 250 mm.
Suministro e instalación de recuperador entálpico, modelo para montaje horizontal, de dimensiones 810x1189x1189 mm, peso 143 kg, caudal de aire a velocidad máxima 2000 m³/h, consumo eléctrico de los ventiladores 1154 W con alimentación monofásica a 230 V, presión estática a velocidad máxima/mínima: 143/116 Pa, presión sonora a velocidad máxima/mínima a 1,5 m: 42,5/41 dBA, eficiencia térmica a velocidad máxima/mínima: 73,5/77,5%, diámetro de los ductos 250 mm, conectable a una red TCC-Link, con cambio de modo automático de operación de recuperación a free-cooling o viceversa y configuración desde el mando a distancia del caudal y presión de aire, rearme automático y alarma de filtros sucios. Totalmente montado, conexionado y probado.
Incluye: Replanteo. Colocación y fijación del recuperador. Conexionado con la red eléctrica.
Criterio de medición de proyecto: Número de unidades previstas, según documentación gráfica de Proyecto.
Criterio de medición de obra: Se medirá el número de unidades realmente ejecutadas según especificaciones de Proyecto.

| Código | Ud | Descripción | Rendimiento | Precio | Importe |
|---|---|---|---|---|---|
| mt42tsb305i | Ud | Recuperador entálpico, modelo para montaje horizontal, de dimensiones 810x1189x1189 mm, peso 143 kg, caudal de aire a velocidad máxima 2000 m³/h, consumo eléctrico de los ventiladores 1154 W con alimentación monofásica a 230 V, presión estática a velocidad máxima/mínima: 143/116 Pa, presión sonora a velocidad máxima/mínima a 1,5 m: 42,5/41 dBA, eficiencia térmica a velocidad máxima/mínima: 73,5/77,5%, diámetro de los ductos 250 mm, conectable a una red TCC-Link, con cambio de modo automático de operación de recuperación a free-cooling o viceversa y configuración desde el mando a distancia del caudal y presión de aire, rearme automático y alarma de filtros sucios. (material) | 1.000 | 8988.64 | 8988.64 |
| mo005 | h | Técnico instalador de climatización. (mano de obra) | 1.766 | 5.14 | 9.08 |
| mo104 | h | Ayudante instalador de climatización. (mano de obra) | 1.766 | 3.13 | 5.53 |
| % | % | Herramienta menor | 2 % | 9003.25 | 180.07 |
|  |  | Costes directos |  |  | 9183.32 |
