# Equipo premontado con contador calorífico y bomba de circulación, para circuito de calefacción

- Propiedad del archivo: CYPE INGENIEROS, S.A.
- Formato: FIEBDC-3/2002
- Ámbito geográfico: Ecuador
- Divisa: USD
- Costes indirectos: 3.00 %
- Gastos generales: 13.00 %
- Beneficio industrial: 6.00 %
- IVA: 12.00 %

## I Instalaciones

### IC Calefacción, refrigeración, climatización y A.C.S.

#### ICS Sistemas de conducción de agua

**ICS089** Ud Equipo premontado con contador calorífico y bomba de circulación, para circuito de calefacción.
Equipo premontado para circuito de calefacción para vivienda, con contador de energía de 2,5 m³/h de caudal nominal y con salida para bus de comunicación M-Bus, alimentación del contador a 230 V y bomba de circulación electrónica, DN 15 mm, con colector modular componible DN 32 mm con tapones ciegos, válvula mezcladora termostática de 3 vías, llaves de corte con termómetro integrado en impulsión y en retorno, llave de corte en retorno, válvula de 2 vías con regulador de 7 posiciones para equilibrado manual y actuador termoeléctrico a 2 hilos, filtro retenedor de residuos y carcasa de polietileno expandido de 15 mm de espesor para aislamiento térmico.
Incluye: Replanteo. Colocación. Conexionado.
Criterio de medición de proyecto: Número de unidades previstas, según documentación gráfica de Proyecto.
Criterio de medición de obra: Se medirá el número de unidades realmente ejecutadas según especificaciones de Proyecto.

| Código | Ud | Descripción | Rendimiento | Precio | Importe |
|---|---|---|---|---|---|
| mt38alb792je | Ud | Equipo premontado para circuito de calefacción para vivienda, con contador de energía de 2,5 m³/h de caudal nominal y con salida para bus de comunicación M-Bus, alimentación del contador a 230 V y bomba de circulación electrónica, DN 15 mm, con colector modular componible DN 32 mm con tapones ciegos, válvula mezcladora termostática de 3 vías, llaves de corte con termómetro integrado en impulsión y en retorno, llave de corte en retorno, válvula de 2 vías con regulador de 7 posiciones para equilibrado manual y actuador termoeléctrico a 2 hilos, filtro retenedor de residuos y carcasa de polietileno expandido de 15 mm de espesor para aislamiento térmico. (material) | 1.000 | 2316.99 | 2316.99 |
| mt38www012 | Ud | Material auxiliar para instalaciones de calefacción y A.C.S. (material) | 1.000 | 2.96 | 2.96 |
| mo004 | h | Técnico calefactor. (mano de obra) | 1.121 | 10.62 | 11.91 |
| % | % | Herramienta menor | 2 % | 2331.86 | 46.64 |
|  |  | Costes directos |  |  | 2378.50 |
