# Equipo para calefacción y refrigeración

- Propiedad del archivo: CYPE INGENIEROS, S.A.
- Formato: FIEBDC-3/2002
- Ámbito geográfico: Ecuador
- Divisa: USD
- Costes indirectos: 3.00 %
- Gastos generales: 13.00 %
- Beneficio industrial: 6.00 %
- IVA: 12.00 %

## I Instalaciones

### IC Calefacción, climatización y A.C.S.

#### ICV Unidades centralizadas de climatización

**ICV061** Ud Equipo para calefacción y refrigeración, formado por unidad exterior bomba de calor aire-agua para gas R-410A, con compresor tipo DC Inverter, alimentación monofásica (230V/50Hz), potencia frigorífica máxima 5,9 kW, EER 4,23 (temperatura de bulbo seco del aire exterior 35°C, temperatura de salida del agua 18°C) y módulo hidráulico de interior para calefacción por resistencia eléctrica y refrigeración en combinación con unidad exterior bomba de calor, resistencia eléctrica de 2, 4, 6 y 9 kW, con conexión hidráulica entre la unidad exterior y la unidad interior, con módulo de control para un circuito de calefacción, con grupo de bombeo para un circuito de calefacción, con bomba de circulación electrónica Yonos Para RS25/6. Totalmente montado, conexionado y puesto en marcha por la empresa instaladora para la comprobación de su correcto funcionamiento.
Equipo para calefacción y refrigeración, formado por unidad exterior bomba de calor aire-agua para gas R-410A, con compresor tipo DC Inverter, alimentación monofásica (230V/50Hz), potencia frigorífica máxima 5,9 kW, EER 4,23 (temperatura de bulbo seco del aire exterior 35°C, temperatura de salida del agua 18°C) y módulo hidráulico de interior para calefacción por resistencia eléctrica y refrigeración en combinación con unidad exterior bomba de calor, resistencia eléctrica de 2, 4, 6 y 9 kW, con conexión hidráulica entre la unidad exterior y la unidad interior, con módulo de control para un circuito de calefacción, con grupo de bombeo para un circuito de calefacción, con bomba de circulación electrónica Yonos Para RS25/6. Totalmente montado, conexionado y puesto en marcha por la empresa instaladora para la comprobación de su correcto funcionamiento.
Incluye: Replanteo del equipo. Colocación y fijación del equipo y sus accesorios. Conexionado con las redes de conducción de agua, eléctrica y de recogida de condensados. Puesta en marcha.
Criterio de medición de proyecto: Número de unidades previstas, según documentación gráfica de Proyecto.
Criterio de medición de obra: Se medirá el número de unidades realmente ejecutadas según especificaciones de Proyecto.

| Código | Ud | Descripción | Rendimiento | Precio | Importe |
|---|---|---|---|---|---|
| mt42jun030aa | Ud | Unidad exterior bomba de calor aire-agua para gas R-410A, con compresor tipo DC Inverter, alimentación monofásica (230V/50Hz), potencia frigorífica máxima 5,9 kW, EER 4,23 (temperatura de bulbo seco del aire exterior 35°C, temperatura de salida del agua 18°C), presión sonora 54 dBA, rango de funcionamiento desde 15 hasta 45°C, temperatura mínima de impulsión 7°C, temperatura máxima de impulsión 62°C, dimensiones 1380x930x440 mm, peso 67 kg. (material) | 1.000 | 6637.25 | 6637.25 |
| mt42jun036a | Ud | Módulo hidráulico de interior para calefacción por resistencia eléctrica y refrigeración en combinación con unidad exterior bomba de calor, resistencia eléctrica de 2, 4, 6 y 9 kW, vaso de expansión de 10 litros, presión máxima de calefacción 3 bar, dimensiones 700x485x386 mm, peso 35 kg. (material) | 1.000 | 2603.95 | 2603.95 |
| mt38cqj600a | Ud | Grupo de bombeo para un circuito de calefacción, con bomba de circulación electrónica Yonos Para RS25/6, de 278x290x190 mm, con conexiones de 25 mm de diámetro. (material) | 1.000 | 679.30 | 679.30 |
| mt37sve010d | Ud | Válvula de esfera de latón niquelado para roscar de 1". (material) | 4.000 | 12.63 | 50.52 |
| mo005 | h | Técnico instalador de climatización. (mano de obra) | 2.236 | 7.27 | 16.26 |
| mo104 | h | Ayudante instalador de climatización. (mano de obra) | 2.236 | 4.49 | 10.04 |
| % | % | Herramienta menor | 2 % | 9997.32 | 199.95 |
|  |  | Costes directos |  |  | 10197.27 |
