# Filtro retenedor de residuos de hierro fundido

- Propiedad del archivo: CYPE INGENIEROS, S.A.
- Formato: FIEBDC-3/2002
- Ámbito geográfico: Ecuador
- Divisa: USD
- Costes indirectos: 3.00 %
- Gastos generales: 13.00 %
- Beneficio industrial: 6.00 %
- IVA: 12.00 %

## I Instalaciones

### IF Plomería

#### IFW Elementos

**IFW020** Ud Filtro retenedor de residuos de hierro fundido, con tamiz de acero inoxidable con perforaciones de 1,5 mm de diámetro, con bridas de 6", para una presión máxima de trabajo de 16 bar y una temperatura máxima de 200°C.
Filtro retenedor de residuos de hierro fundido, con tamiz de acero inoxidable con perforaciones de 1,5 mm de diámetro, con bridas de 6", para una presión máxima de trabajo de 16 bar y una temperatura máxima de 200°C.
Incluye: Replanteo. Colocación. Conexionado y comprobación de su correcto funcionamiento.
Criterio de medición de proyecto: Número de unidades previstas, según documentación gráfica de Proyecto.
Criterio de medición de obra: Se medirá el número de unidades realmente ejecutadas según especificaciones de Proyecto.

| Código | Ud | Descripción | Rendimiento | Precio | Importe |
|---|---|---|---|---|---|
| mt37www060n | Ud | Filtro retenedor de residuos de hierro fundido, con tamiz de acero inoxidable con perforaciones de 1,5 mm de diámetro, con bridas de 6", para una presión máxima de trabajo de 16 bar y una temperatura máxima de 200°C. (material) | 1.000 | 308.13 | 308.13 |
| mt37www010 | Ud | Material auxiliar para instalaciones de plomería. (material) | 1.000 | 1.80 | 1.80 |
| mo008 | h | Plomero. (mano de obra) | 0.391 | 7.38 | 2.89 |
| mo107 | h | Ayudante plomero. (mano de obra) | 0.391 | 4.59 | 1.79 |
| % | % | Herramienta menor | 2 % | 314.61 | 6.29 |
|  |  | Costes directos |  |  | 320.90 |
