# Grifo de latón cromado para jardín o terraza, con racor de conexión a manguera, de 3/4" de diámetro

- Propiedad del archivo: CYPE INGENIEROS, S.A.
- Formato: FIEBDC-3/2002
- Ámbito geográfico: Ecuador
- Divisa: USD
- Costes indirectos: 3.00 %
- Gastos generales: 13.00 %
- Beneficio industrial: 6.00 %
- IVA: 12.00 %

## I Instalaciones

### IF Plomería

#### IFW Elementos

**IFW030** Ud Grifo de latón cromado para jardín o terraza, con racor de conexión a manguera, de 3/4" de diámetro.
Grifo de latón cromado para jardín o terraza, con racor de conexión a manguera, de 3/4" de diámetro.
Incluye: Replanteo. Colocación. Conexionado y comprobación de su correcto funcionamiento.
Criterio de medición de proyecto: Número de unidades previstas, según documentación gráfica de Proyecto.
Criterio de medición de obra: Se medirá el número de unidades realmente ejecutadas según especificaciones de Proyecto.

| Código | Ud | Descripción | Rendimiento | Precio | Importe |
|---|---|---|---|---|---|
| mt37sgl045b | Ud | Grifo de latón cromado para jardín o terraza, con racor de conexión a manguera, de 3/4" de diámetro. (material) | 1.000 | 16.24 | 16.24 |
| mt37www010 | Ud | Material auxiliar para instalaciones de plomería. (material) | 1.000 | 1.80 | 1.80 |
| mo008 | h | Plomero. (mano de obra) | 0.112 | 7.38 | 0.83 |
| mo107 | h | Ayudante plomero. (mano de obra) | 0.112 | 4.59 | 0.51 |
| % | % | Herramienta menor | 2 % | 19.38 | 0.39 |
|  |  | Costes directos |  |  | 19.77 |
