# Válvula de retención de latón para roscar de 4"

- Propiedad del archivo: CYPE INGENIEROS, S.A.
- Formato: FIEBDC-3/2002
- Ámbito geográfico: Ecuador
- Costes indirectos: 0.03 %
- Gastos generales: 13.00 %
- Beneficio industrial: 6.00 %
- IVA: 12.00 %

## I Instalaciones

### IF Plomería

#### IFW Elementos

**IFW040** Ud Válvula de retención de latón para roscar de 4".
Suministro e instalación de válvula de retención de latón para roscar de 4". Totalmente montada, conexionada y probada.
Incluye: Replanteo. Colocación de la válvula. Conexionado.
Criterio de medición de proyecto: Número de unidades previstas, según documentación gráfica de Proyecto.
Criterio de medición de obra: Se medirá el número de unidades realmente ejecutadas según especificaciones de Proyecto.

| Código | Ud | Descripción | Rendimiento | Precio | Importe |
|---|---|---|---|---|---|
| mt37svr010i | Ud | Válvula de retención de latón para roscar de 4". (material) | 1.000 | 104.27 | 104.27 |
| mt37www010 | Ud | Material auxiliar para instalaciones de plomería. (material) | 1.000 | 1.42 | 1.42 |
| mo007 | h | Plomero. (mano de obra) | 0.229 | 4.53 | 1.04 |
| mo100 | h | Ayudante plomero. (mano de obra) | 0.229 | 3.07 | 0.70 |
| % | % | Costes directos complementarios | 2 % | 107.43 | 2.15 |
|  |  | Costes directos |  |  | 109.58 |
