# Caja de revisión de obra de mampostería, de dimensiones interiores 75x75x150 cm, con tapa prefabricada de hormigón armado, para alojamiento de la válvula

- Propiedad del archivo: CYPE INGENIEROS, S.A.
- Formato: FIEBDC-3/2002
- Ámbito geográfico: Ecuador
- Costes indirectos: 3.00 %
- Gastos generales: 13.00 %
- Beneficio industrial: 6.00 %
- IVA: 12.00 %

## I Instalaciones

### IF Plomería

#### IFW Elementos

**IFW070** Ud Caja de revisión de obra de mampostería, de dimensiones interiores 75x75x150 cm, con tapa prefabricada de hormigón armado, para alojamiento de la válvula.
Formación de caja de revisión enterrada, de dimensiones interiores 75x75x150 cm, construida con mampostería de ladrillo cerámico perforado, de 1/2 pie de espesor, recibido con mortero de cemento 1:6, sobre solera de hormigón simple f'c=310 kg/cm² (31 MPa), clase de exposición F0 S2 P1 C0, tamaño máximo del árido 19 mm, consistencia blanda de 15 cm de espesor, enfoscada y bruñida interiormente con mortero de cemento 1:3 formando aristas y esquinas a media caña, cerrada superiormente con tapa prefabricada de hormigón armado, para alojamiento de la válvula. Incluso excavación manual y relleno del trasdós con material granular, formación de agujeros para el paso de los tubos. Totalmente montada.
Incluye: Replanteo de la caja de revisión. Excavación con medios manuales. Eliminación de las tierras sueltas del fondo de la excavación. Vertido y compactación del hormigón en formación de solera. Formación de la obra de mampostería con ladrillos, previamente humedecidos, colocados con mortero. Enfoscado y bruñido con mortero, redondeando los ángulos del fondo y de las paredes interiores de la caja de revisión. Formación de agujeros para el paso de los tubos. Conexionado. Colocación de la tapa. Relleno del trasdós. Eliminación de restos, limpieza final y retirada de escombros. Carga de escombros sobre camión o contenedor.
Criterio de medición de proyecto: Número de unidades previstas, según documentación gráfica de Proyecto.
Criterio de medición de obra: Se medirá el número de unidades realmente ejecutadas según especificaciones de Proyecto.

| Código | Ud | Descripción | Rendimiento | Precio | Importe |
|---|---|---|---|---|---|
| mt10hmf050ftb | m³ | Hormigón simple f'c=310 kg/cm² (31 MPa), clase de exposición F0 S2 P1 C0, tamaño máximo del árido 19 mm, consistencia blanda, premezclado en planta, según NEC-11 y ACI 318-08. (material) | 0.227 | 83.60 | 18.98 |
| mt04lpv010a | Ud | Ladrillo cerámico perforado (panal), para revestir, 24x12x9 cm. (material) | 185.000 | 0.15 | 27.75 |
| mt09mor010c | m³ | Mortero de cemento CEM II/B-P 32,5 N tipo M-5, confeccionado en obra con 250 kg/m³ de cemento y una proporción en volumen 1/6. (material) | 0.062 | 118.22 | 7.33 |
| mt09mor010f | m³ | Mortero de cemento CEM II/B-P 32,5 N tipo M-15, confeccionado en obra con 450 kg/m³ de cemento y una proporción en volumen 1/3. (material) | 0.076 | 153.09 | 11.63 |
| mt11arf010f | Ud | Tapa de hormigón armado prefabricada, 96x96x5 cm. (material) | 1.000 | 45.09 | 45.09 |
| mt01arr010a | t | Grava de cantera, de 19 a 25 mm de diámetro. (material) | 2.090 | 6.56 | 13.71 |
| au00auh040 |  | Vibrador de hormigón, eléctrico. | 1.000 | 0.00 | 0.00 |
| mo019 | h | Albañil. (mano de obra) | 2.962 | 5.02 | 14.87 |
| mo111 | h | Peón de albañil. (mano de obra) | 7.450 | 3.38 | 25.18 |
| % | % | Costes directos complementarios | 2 % | 164.54 | 3.29 |
|  |  | Costes directos |  |  | 167.83 |
