# Suministro y montaje de caja de revisión enterrada

- Propiedad del archivo: CYPE INGENIEROS, S.A.
- Formato: FIEBDC-3/2002
- Ámbito geográfico: Ecuador
- Divisa: USD
- Costes indirectos: 3.00 %
- Gastos generales: 13.00 %
- Beneficio industrial: 6.00 %
- IVA: 12.00 %

## I Instalaciones

### IF Plomería

#### IFW Elementos

**IFW070** Ud Suministro y montaje de caja de revisión enterrada, de dimensiones interiores 55x55x55, prefabricada de polipropileno, sobre solera de hormigón simple f'c=210 kg/cm² (21 MPa), clase de exposición F0 S0 P0 C0, tamaño máximo del agregado 19 mm, consistencia blanda de 15 cm de espesor, con tapa prefabricada de PVC, para alojamiento de la válvula.
Suministro y montaje de caja de revisión enterrada, de dimensiones interiores 55x55x55, prefabricada de polipropileno, sobre solera de hormigón simple f'c=210 kg/cm² (21 MPa), clase de exposición F0 S0 P0 C0, tamaño máximo del agregado 19 mm, consistencia blanda de 15 cm de espesor, con tapa prefabricada de PVC, para alojamiento de la válvula.
Incluye: Replanteo. Vaciado y compactación del hormigón en formación de solera. Colocación de la caja de revisión prefabricada. Ejecución de taladros para el paso de los tubos. Conexionado de los tubos a la caja de revisión. Colocación de la tapa.
Criterio de medición de proyecto: Número de unidades previstas, según documentación gráfica de Proyecto.
Criterio de medición de obra: Se medirá el número de unidades realmente ejecutadas según especificaciones de Proyecto.
Criterio de valoración económica: El precio no incluye la válvula, la excavación ni el relleno del trasdós.

| Código | Ud | Descripción | Rendimiento | Precio | Importe |
|---|---|---|---|---|---|
| mt10hmf050ade | m³ | Hormigón simple f'c=210 kg/cm² (21 MPa), clase de exposición F0 S0 P0 C0, tamaño máximo del agregado 19 mm, consistencia blanda, premezclado en planta, según NEC-11 y ACI 318. (material) | 0.108 | 86.65 | 9.36 |
| mt11arp100c | Ud | Caja de revisión de polipropileno, 55x55x55 cm. (material) | 1.000 | 143.15 | 143.15 |
| mt08aaa010a | m³ | Agua. (material) | 0.006 | 1.61 | 0.01 |
| mt01arg005a | t | Arena de cantera, para mortero preparado en obra. (material) | 0.034 | 21.69 | 0.74 |
| mt08cem000c | kg | Cemento gris en sacos. (material) | 10.209 | 0.15 | 1.53 |
| mt08adt010 | kg | Aditivo hidrófugo para impermeabilización de morteros u hormigones. (material) | 0.204 | 1.28 | 0.26 |
| mt11arp050i | Ud | Tapa de PVC, para cajas de revisión de plomería de 55x55 cm, con cierre hermético al paso de los olores mefíticos. (material) | 1.000 | 168.37 | 168.37 |
| au00auh040 |  | Vibrador de hormigón, eléctrico. | 1.000 | 0.00 | 0.00 |
| mo020 | h | Albañil. (mano de obra) | 0.581 | 7.18 | 4.17 |
| mo113 | h | Peón de albañil. (mano de obra) | 0.429 | 4.42 | 1.90 |
| % | % | Herramienta menor | 2 % | 329.49 | 6.59 |
|  |  | Costes directos |  |  | 336.08 |
