# Tubería para instalación interior de gas

- Propiedad del archivo: CYPE INGENIEROS, S.A.
- Formato: FIEBDC-3/2002
- Ámbito geográfico: Ecuador
- Divisa: USD
- Costes indirectos: 3.00 %
- Gastos generales: 13.00 %
- Beneficio industrial: 6.00 %
- IVA: 12.00 %

## I Instalaciones

### IG Gases combustibles

#### IGI Instalación interior

**IGI005** m Tubería para instalación interior de gas.
Tubería, para instalación interior de gas, formada por tubo de cobre estirado en frío sin soldadura, diámetro D=10/12 mm y 1 mm de espesor. Instalación en superficie. Incluso material auxiliar para montaje y sujeción a la obra, accesorios y piezas especiales colocados mediante soldadura fuerte por capilaridad.
Incluye: Replanteo del recorrido de las tuberías. Colocación de tubos. Montaje, conexionado y comprobación de su correcto funcionamiento.
Criterio de medición de proyecto: Longitud medida según documentación gráfica de Proyecto.
Criterio de medición de obra: Se medirá la longitud realmente ejecutada según especificaciones de Proyecto.

| Código | Ud | Descripción | Rendimiento | Precio | Importe |
|---|---|---|---|---|---|
| mt43tco400a | Ud | Material auxiliar para montaje y sujeción a la obra de las tuberías de cobre estirado en frío sin soldadura, diámetro D=10/12 mm. (material) | 1.000 | 0.12 | 0.12 |
| mt43tco010ad | m | Tubo de cobre estirado en frío sin soldadura, diámetro D=10/12 mm y 1 mm de espesor, con el precio incrementado el 15% en concepto de accesorios y piezas especiales. (material) | 1.000 | 2.72 | 2.72 |
| op00ato010 |  | Atornillador. | 1.000 | 0.00 | 0.00 |
| op00mar010 |  | Martillo. | 1.000 | 0.00 | 0.00 |
| op00tal010 |  | Taladro. | 1.000 | 0.00 | 0.00 |
| mo010 | h | Técnico de gas. (mano de obra) | 0.146 | 10.93 | 1.60 |
| mo109 | h | Ayudante instalador de gas. (mano de obra) | 0.146 | 6.81 | 0.99 |
| % | % | Herramienta menor | 2 % | 5.43 | 0.11 |
|  |  | Costes directos |  |  | 5.54 |
