# Derivación formada por cajón repartidor

- Propiedad del archivo: CYPE INGENIEROS, S.A.
- Formato: FIEBDC-3/2002
- Ámbito geográfico: Ecuador
- Costes indirectos: 3.00 %
- Gastos generales: 13.00 %
- Beneficio industrial: 6.00 %
- IVA: 16.00 %

## I Instalaciones

### IS Salubridad

#### ISM Ventilación mecánica para viviendas

**ISM020** Ud Derivación formada por cajón repartidor, de 484x470x180 mm, con embocadura de entrada oblonga de 325x130 mm y cuatro embocaduras de salida de 125 mm de diámetro, para ducto de impulsión de ventilación mecánica.
Incluye: Replanteo. Colocación y fijación en cielos rasos. Conexionado de los ductos.

| Código | Ud | Descripción | Rendimiento | Precio | Importe |
|---|---|---|---|---|---|
| mt20sva120a | Ud | Cajón repartidor de polipropileno expandido, de 484x470x180 mm, con embocadura de entrada oblonga de 325x130 mm y cuatro embocaduras de salida de 125 mm de diámetro, colocado en cielo raso para aplicación en redes de impulsión de sistemas de ventilación mecánica. (material) | 1.000 | 6.68 | 6.68 |
| mo009 | h | Montador. (mano de obra) | 0.172 | 4.11 | 0.71 |
| mo075 | h | Ayudante montador. (mano de obra) | 0.172 | 2.80 | 0.48 |
| % | % | Costes directos complementarios | 2 % | 7.87 | 0.16 |
|  |  | Costes directos |  |  | 8.03 |
